# Brandschutzsanierung Rheinpfalzallee
Angebotsaufforderung (GAEB DA XML 3.3, DA83)
Projekt: VOEK560-25
Währung: EUR
Auftraggeber: BUNDESANSALT FÜR IMMOBILENAUFGABEN, - ANSTALT DES ÖFFENTLICHEN RECHTS -, ELLERSTRASSE 56, 53119 BONN, BUNDESREPUBLIK DEUTSCHLAND, Telefon 0228 37787-0, E-Mail INFO@BUNDESIMMOBILIEN.DE; DV-Nummer: 2024A070
Erstellt mit: GXML Toolbox V3.3 R20230829, iTWO_64 V24.0.667, 26.01.2026

## Titelblatt
O BJEKT:  Rheinpfalzallee 82 in 10318 Berlin

VERGABENUMMER:  VOEK 560-25

LEISTUNGSBESCHREIBUNG MIT LEISTUNGSVERZEICHNIS

LEISTUNGEN:  Brandschutzsanierung KG

BIETER:

  NAME (FIRMENSTEMPEL), ADRESSE, TEL.

AUFTRAGGEBERIN  BUNDESANSTALT FÜR IMMOBILIENAUFGABEN
  DIREKTION Berlin Sparte FM
  Fasanenstr. 87
  10623 Berlin

VERDINGUNGSSTELLEBUNDESANSTALT FÜR IMMOBILIENAUFGABEN
STABSBEREICH EINKAUF, ABT. 1, VERDINGUNG
Fasanenstraße 87, 10623 Berlin

## 26-01-08-angebotsauff-rheinpfalz Brandschutzertüchtigung KG
Datum: 26.01.2026

*Hinweis: Zusätzliche technische Vertragsbedingungen*
Zusätzliche technische Vertragsbedingungen
(Vorbemerkungen zur Leistungsbeschreibung)

Die nachfolgenden Vorbemerkungen zur
Leistungsbeschreibung enthalten grundlegende Hinweise
und
titelübergreifende Anmerkungen für die Abwicklung der
Bauaufgabe und sind demnach zwingend bei der
Kalkulation zu beachten.

Inhaltsverzeichnis:

1.  Projektbezogene Vorbemerkungen
1.1  Allgemeines
1.2  Baubeschreibung
1.3  Allg. Baustelleinrichtung (BE), Gerüste,
Medienversorgung
2.  Vorbemerkungen zur Ausführung
2.1  Allgemeines
2.2  Organisatorisches
2.3  Nutzung öffentlichen Straßenlandes

*Hinweis: 1. Projektbezogene Vorbemerkungen*
1. Projektbezogene Vorbemerkungen

Die im Folgenden genannten §§ beziehen sich auf die
Vertragsbedingungen für die Ausführung von
Bauleistungen (VOB/B) Auftraggeberin ist die
Bundesanstalt für Immobilienaufgaben (BImA - im
Weiteren
auch AG genannt).

*Hinweis: 1.1. Allgemeines*
1.1. Allgemeines

1.1.1. Kenntnis der örtlichen Gegebenheiten:
Es besteht die Möglichkeit, dass sich der Bieter vor
Angebotsabgabe ein Bild über die örtlichen Verhältnisse
macht.
Zur Vorbesichtigung bitte mit Hr. Sebastian
Maier-Baumanager-
einen Termin unter der Telefonnummer T +49 30 3181 -
3012/ M +49 170 650 9970, E-Mail:
sebastian.maier@bundesimmobilien.de vereinbaren.
Während der Besichtigung werden keine Fragen
beantwortet. Diese sind unter Verwendung des
Formblattes
"Frage-Antwort" über die e-Vergabeplattform
einzureichen.

1.1.2. Schadensregulierung / Verteilung der Gefahr (zu
§ 7):
Werden im Zusammenhang mit den Arbeiten Schäden an den
Anlagen verursacht, hat der Auftragnehmer
die Schäden zu beseitigen, wenn ihn oder seine
Erfüllungsgehilfen ein Verschulden trifft. Werden im
Zusammenhang mit den Arbeiten andere Schäden
verursacht, hat der Auftragnehmer Ersatz zu leisten,
wenn ihn oder seinen Erfüllungsgehilfen Vorsatz oder
grobe Fahrlässigkeit trifft.

Vom AN stets zu vertreten sind Beschädigungen,
Zerstörungen oder Verluste, die bis zur Abnahme durch
Diebstahl, Einbruch, Sachbeschädigungen entstehen. Das
gleiche gilt für Frostschäden. Aufwendungen zum
Schutz des Eigentums während der Baumaßnahme sind in
die Einheitspreise einzukalkulieren, soweit diese
nicht gesondert beschrieben sind.

1.1.3. Arbeitszeiten, Unfallverhütung:
Die Arbeitszeit ist auf die gesetzlichen Bestimmungen
für Wohngebiete abzustimmen. Zu keinem Zeitpunkt
dürfen die auszuführenden Arbeiten eine Unfallgefahr
für die Umwelt und die sich im Umfeld aufhaltenden
Menschen werden.

1.1.4. Produktangaben:
Sämtliche in den Leistungsbeschreibungen enthaltenen
Hersteller- und Produktangaben sind Leitfabrikate
und dienen der Beschreibung der Leistung in Bezug auf
die qualitativen und gestalterischen Eigenschaften
sowie den erwarteten Produktstandards. Bei anderen vom
Bieter gewählten Produkten ist deren
Gleichwertigkeit mit den beschriebenen zu
gewährleisten. Es sei denn, es wird in einer
Einzelposition
ausdrücklich anders verlangt.

*Hinweis: 1.2. Baubeschreibung*
1.2. Baubeschreibung
Das Untergeschoss wird brandschutzgerecht ertüchtigt.
Mängel an raumabschottenden Bauteilen Wände und Decken
sowie Türen, und Leitungs-Schottungen,
werden abgestellt, bzw. neue raumabschottende
Flurwände mit Brandschutztüren und Unterdecken mit BS-
Anforderungen werden hergestellt.
Das Brandschutz-Konzept wird baulich umgesetzt.
Hierbei bleiben die Teilflächen zwischen Achse 1- 5
und 9- 11 (Leerstand) ohne bauliche Veränderungen.

1.2.1. Allg. Angaben zur Bauaufgabe:
Allgemein
Der Sanierungsbereich befindet sich in einem
Verwaltungsgebäude, Baujahr der Anfang der fünfziger
Jahre.
Der Bauzustand ist solide. Das Gebäude befand sich bis
vor kurzem in voller Nutzung, u.a. als Schule und
Verwaltungsgebäude.

Gebäudenutzung
Das Gebäude wird zum Zeitpunkt der Baumaßnahme in
Teilnutzung sein.

Umfang der Gesamtmaßnahme
Die Mängel aus dem Brandschutzkonzept im Untergeschoss
des Gebäudes sind abzustellen.
Einzelheiten siehe Baubeschreibung.

1.2.2. Allg. Angaben zur Baustelle:
Beschreibung der örtlichen Verhältnisse

Lage und Erschließung
Das Baufeld befindet sich im Untergeschoss des
Gebäudes der
Rheinpfalzallee 82, 10623 Berlin

Art und Lage der baulichen Anlage
Das 4- geschossige repräsentative Gebäude ist
unterkellert.
Das Gebäude ist über eine öffentliche Straße
erreichbar.

Zufahrtswege
Das Gebäude wird allseitig von befestigten Straßen und
Wegen umgeben. Die Zufahrt erfolgt westlich.
Die Werksstraßen sind Feuerwehrzufahrten und in
mindestens in 4 m Breite freizuhalten.

Privat PKW parken auf dem Werksgelände auf einem
Parkplatz.

Während der Baudurchführung besteht eine
Gebäude-Nutzung. Ein Hausmeister ist per Telefon
erreichbar.

Zu- und Abfahrten für Fahrzeuge der Bediensteten,
Anlieferung müssen während der Bauzeit gewährleistet
sein und dürfen nicht durch Baufahrzeuge behindert
werden.

Zugang zum Baufeld
Die Baustelle kann über die westliche Zufahrt
erschlossen werden:

Die Liegenschaft ist zugangsüberwacht.
Die Pförtnerloge ist Montags bis Freitags in der Zeit
von 06:00 bis 20:00 Uhr besetzt, Samstags ist eine
Besetzung nach Vorankündigung möglich.

Der tägliche Baubeginn ist ab 07:00 Uhr möglich.

In dem Objekt tätige Firmen müssen beim Pförtner
registriert werden/ sein.
Beschäftigte der Firmen müssen ihre Zugehörigkeit zu
den jeweiligen Firmen nachweisen.

Besondere Belastungen aus Immissionen, betriebliche
Bedingungen:
Auf der gesamten Baustelle herrscht striktes
Rauchverbot. Der Verzehr alkoholhaltiger Getränke und
Lebensmittel ist verboten. Festgestellte Verstöße
gegen das Betäubungsmittelgesetz (BtMG) werden zur
Anzeige gebracht.

Bodenverhältnisse, Baugrund, Grundwasser, Besondere
umweltrechtliche Vorschriften
Keine

Besondere Vorgaben für die Entsorgung, z.Bsp.
Beschränkung für die Beseitigung von Abwasser und
Abfall
Es stehen ausreichend Containerstellflächen für
Abfall- und Materialtransporte zur Verfügung.

Art und Umfang des Schutzes von Pflanzenbeständen,
Flächen, Bauteilen, Bauwerken
Im Außenbereich sind ausreichende Abstände zu
Pflanzflächen und Gebäudeteilen vorzusehen.
Im Innenbereich erfolgen Schutzmaßnahme gemäß LVZ.

Im Baugelände vorhandene Anlagen, insbesondere
Abwasser und Versorgungsleitungen:
Besondere Anordnungen, Vorschriften und Maßnahmen der
Eigentümer von Leitungen, Kabeln, Kanälen,
Straßen im Bereich der Baustelle.
Es erfolgt eine Einweisung zu befahrbaren Flächen vor
Baubeginn. Das Befahren weiterer Flächen bedarf der
gesonderten Genehmigung des Auftraggebers.

Im Baubereich bekannte oder vermutete Hindernisse,
vermutete Kampfmittel:
Keine Angaben.

Art und Umfang von Schadstoffbelastungen, z.B. der
Luft, der Stoffe und Bauteile:
Vorhandene Prüfberichte sind den
Ausschreibungsunterlagen beigefügt;
U.a.:
-in Trockenbauverkleidungen, - Wänden und Decken und
Isolationsmaterial an Leitungen wurde KMF- haltiger
Dämmstoff verwendet.
- Blechtüren enthalten Asbesthaltige Bauabfälle.
Weitere Informationen sind dem Leistungsverzeichnis zu
entnehmen.

Art der vom Auftraggeber veranlassten Vorarbeiten:
Keine.

1.3. Allg. Baustelleinrichtung (BE), Gerüste,
Medienversorgung

1.3.1. Allg. Baustelleinrichtung (BE):
Der Aufenthalt auf den nicht unmittelbar zur
Baumaßnahme angrenzenden Grünflächen ist nicht
gestattet.

Lage von Transporteinrichtungen
Im Mittelteil des Gebäudes gibt es einen
Personen-Aufzug in Achse 8.
Die Mitbenutzung des Aufzuges ist nach Schutzmaßnahmen
durch den Auftragnehmer, mit dem
Auftraggeber gesondert zu vereinbaren.

Das Kellergeschoss ist über eine Außentreppe in Achse
16 an der Ostfassade zugänglich und für Transporte
erreichbar.
Hier kann  sich die eingezäunte
Baustelleneinrichtungsfläche für Lagerflächen und
Containerstandorte
befinden.

Mitbenutzung an den Auftragnehmer überlassener Flächen:
Im Bereich der zentralen Baustelleneinrichtung können
vom Auftragnehmer, Bau- und Lager-  und Stellflächen
in Abstimmung mit dem AG genutzt werden.
Die zur Verfügung stehenden Flächen innerhalb des
Bauzaunes am Gebäude werden ausschließlich für die
Baumaßnahme benötigt. Vor Nutzungsbeginn erfolgt mit
der Bauüberwachung eine Zustandserfassung.
Nach Bauende sind die BE- Flächen wieder herzustellen
und zu reinigen.

Weitere Gewerke/ Auftragnehmer:
Keine

Die Transportwege auf der Baustelle sind bei der
Kalkulation der Einheitspreise zu berücksichtigen. Ein
späterer zusätzlicher Vergütungsanspruch in Bezug auf
die Transportwege kann insofern nicht abgeleitet
werden.

Die Baustelleneinrichtung ist vor Beginn der Arbeiten
unter Berücksichtigung des Platzbedarfs aller am Bau
beteiligten AN in Absprache mit der örtlichen
Bauführung zu planen.
Der AN hat, wenn nichts Anderes vereinbart ist, ohne
besondere Vergütung für die Dauer seiner
Bauausführung alle Schutzmaßnahmen zu treffen, die im
Bereich der Baustelle und ihrer Umgebung zur
Sicherung von baulichen Anlagen und Einrichtungen
aller Art, Bäume und gärtnerische Anlagen, sowie zur
Sicherung von Personen erforderlich sind. Die
Schutzvorrichtungen sind so lange bestehen zu lassen,
bis
jede Gefährdung von Personen oder Sachen
ausgeschlossen ist. Das gleiche gilt für die
verkehrspolizeilich
vorgeschriebenen Maßnahmen zur Sicherung der Baustelle.
Die von der Auftraggeberin zur Verfügung gestellten
Lager- und Arbeitsplätze, Baustelleneinrichtungen und
Zufahrtswege hat der AN in einem ordentlichen Zustand
zu halten. Sie sind vom AN nach Beendigung der
Arbeiten in dem Zustand zurückzugeben, in dem sie sich
zu Beginn der Arbeiten befanden, sofern nicht
ausdrücklich etwas Abweichendes vereinbart ist. Kommt
der AN innerhalb einer Frist von 3 Werktagen einer
Aufforderung der Auftraggeberin nicht nach,
Verunreinigungen, Schutt, Abfälle etc. zu beseitigen,
ist die
Auftraggeberin berechtigt, die Beseitigung auf Kosten
des AN vornehmen zu lassen, ohne dass er ihm eine
Nachfrist zur Beseitigung setzen muss.
Durch den AN verursachte Beschädigungen und
Verunreinigungen der Straßen und Plätze sind von ihm
auch während der Ausführung der Leistungen ohne
besondere Vergütung zu beseitigen. Dies gilt
insbesondere auch für die Verschmutzung von Straßen
und Plätzen durch Fahrzeuge des AN oder seiner
Nachunternehmer.

1.3.2. Gerüste:
Für die Arbeiten im Innenbereich sind Deckenläufe
unterseitig zu verkleiden.
Weitere Angaben siehe LVZ

1.3.3. Medienversorgung

Lage, Art, Anschlusswert und Bedingungen für das
Überlassen von Anschlüssen für Wasser, Energie und
Abwasser, Baustromversorgung

Bauwasser, Abwasser, WC, Dusche:
Bauwasser wird im Bereich des Untergeschosses mit 1/2
Zoll- Anschluss bereitgestellt.
Es wird kein Baustellen- WC bereitgestellt. Auf dem
Hof wird ein Sanitär-Container aufgestellt. Hierfür
ist ein
Bauwasser- und Baustrom- Anschluss erforderlich.

Abwasser- Schächte befinden sich in befestigten
Fahrflächen.
Überfahrbare Abwasser- Leitungen sind nicht
herzustellen.
Abwasser muss gesondert aufgefangen und abgefahren
werden.

Die Bereitstellung von Trinkwasser ist für den
Auftragnehmer kostenfrei.

Baustrom
Der zentraler Baustromanschluss (4 x 16A, 1 x32 A)
wird innerhalb des Gebäudes über einen
Baustromverteilerkasten durch den Auftragnehmer zur
Verfügung gestellt.
Der Entnahmepunkt befindet sich im UG in einem der
Technikräume.
Weiterhin werden Unterverteilungen als
Baustromverteilerkästen durch den Auftragnehmer
bereitgestellt.
Die Entnahme von Bauwasser und Baustrom ist für den
Auftragnehmer kostenfrei, die Verbrauchskosten
trägt die Auftraggeberin.
Bauwasser und Baustrom darf nur für die Erbringung der
auszuführenden Bauleistung verwendet werden.

Die Baustelleneinrichtung des Auftragnehmers ist mit
der Objektüberwachung des Auftraggebers spätestens
12 Werktage nach Zugang des Auftragsschreibens
abzustimmen. Der Auf- und Abbau von Teilen der
Baustelleneinrichtung darf nur im Einvernehmen mit der
Objektüberwachung erfolgen.

*Hinweis: 2. Vorbemerkungen zur Ausführung*
2. Vorbemerkungen zur Ausführung
Die im Folgenden genannten §§ beziehen sich auf die
Vertragsbedingungen für die Ausführung von
Bauleistungen (VOB/B)

2.1. Allgemeines

Vorgesehene Arbeitsabschnitte, Arbeitsunterbrechungen
und -beschränkungen sowie Abhängigkeiten von
Leistungen anderer Gewerke
Die Arbeiten können in einem Zuge ausgeführt werden.
Die Arbeitsbereiche werden vorgegeben.

Besondere Erschwernisse während der Ausführung
Beengte Platzverhältnisse für das Transportieren von
Baumaterial ins Gebäude. Ein Zwischenlagern von
Baumaterial im Gebäude ist in Kellerräumen möglich.

Das Gebäude ist im EG bis 2. OG wertig ausgestattet.
Arbeiten, die Baustaub freisetzen, sind durch
geeignete Schutzmaßnahmen zu begleiten und mit
geeigneten
Geräten so auszuführen, dass ein sofortiges Absaugen
am Entstehungsort möglich ist.

Besondere Anforderungen für das Arbeiten in
kontaminierten Bereichen; besondere Schutz- und
Sicherheitsmaßnahmen
Gemäß beigefügtem Schadstoffgutachten bestehen
vorhandene Rohrisolationen aus KMF- haltiger
Mineralwolle und teilweise aus KMF-haltiger
Glasfaserdämmung.
Die PSA für KMF-haltige Materialien gem.
Expositionsklasse 2 ist beim Rückbau zu
berücksichtigen.

Anforderungen an die Nachweise über Transporte,
Entsorgung und die vom Auftraggeber zu tragenden
Entsorgungskosten
Die Vorgaben sind im Leistungsverzeichnis aufgeführt.

2.1.1. Ausführungsunterlagen (zu § 3):
Der AN hat entsprechend dem Baufortschritt der
Auftraggeberin den Zeitpunkt, zu dem er die nach dem
Vertrag von der Auftraggeberin zu liefernden
Unterlagen benötigt, möglichst frühzeitig anzugeben,
damit die
Übergabe durch die Auftraggeberin rechtzeitig erfolgen
kann.
Der AN hat Sorge dafür zu tragen, dass alle
Ausführungsunterlagen aktuellen Standes als
Papierexemplare
auf der Baustelle bereitgestellt werden. Zu diesen
Ausführungsunterlagen gehört explizit auch eine
Ausfertigung dieser Leistungsbeschreibung mit allen
Angaben und Hinweisen (Langtextfassung).

Vom Auftraggeber zur Verfügung gestellte Unterlagen:
Siehe Blankett
Der Auftragnehmer erhält Pläne und
Planfortschreibungen digital.

2.1.2. Stundenlohnarbeiten (zu § 2 Abs. 10):
Sind in einem Leistungsvertrag Stundenlohnarbeiten
vorgesehen, so ist die dafür angegebene Zahl von
Stunden unverbindlich. Vergütet werden nur die
geleisteten Stundenlohnarbeiten, für die eine
schriftliche
Anweisung der Auftraggeberin vorliegt und die
entsprechend dieser Anwendung tatsächlich ausgeführt
worden sind. Stundenlohnarbeiten dürfen nur auf
Anweisung der Auftraggeberin ausgeführt werden. Bei
Stundenlohnarbeiten wird die Aufsicht durch einen
Polier oder eine andere Aufsichtsperson nicht vergütet.

2.1.3. Dokumentation (zu § 4 Abs. 1 Nr. 2):
Unabhängig von den während der Bauzeit durch die
Auftraggeberin oder Fachplaner abgeforderten
Produktinformationen, Zulassungen,
Übereinstimmungsnachweisen, bauaufsichtlichen
Zulassungen oder
Prüfzeugnissen ist spätestens 5 Werktage vor der
Abnahme der Gesamtleistung eine Projektdokumentation
mit allen Produkt- und Bauteilinformationen sowie
Gebrauchs- und Pflegeanweisungen in 2-facher
Ausfertigung zu übergeben. Die Auftraggeberin behält
sich das Recht auf Verweigerung der Abnahme bei
Fehlen der Projektdokumentation ausdrücklich vor.
Die Aufwendungen für die Zusammenstellung sind bei der
Kalkulation der Einheitspreise zu berücksichtigen,
sofern diese nicht gesondert ausgewiesen sind.

2.1.4. Abnahme (zu § 12):
Die Abnahme der vertraglich geschuldeten Leistung hat
gemäß § 12 Abs. 4 Nr. 1 S. 1 VOB/B förmlich
stattzufinden. Etwas anderes gilt nur, wenn die
Auftraggeberin dies ausdrücklich in Textform mit dem
Auftragnehmer vereinbart. Die Regelungen des § 12 Abs.
5 VOB/B bleiben hiervon unberührt."

2.1.5. Textform:
Alle mit dem Vertrag in Zusammenhang stehenden
rechtserheblichen Erklärungen müssen, um wirksam zu
werden, in Textform abgegeben werden. Der Schriftform
bedarf also auch jede Änderung oder Ergänzung
der vertraglichen Vereinbarungen.

2.2. Organisatorisches

2.2.1. Ansprechpartner des AN (zu § 4 Abs. 2 Nr. 1
i.V.m. Abs. 1 Nr. 3):
Der AN hat Sorge dafür zu tragen, dass während der
Ausführung seiner Leistungen er selbst oder
mindestens ein deutschsprachiger von ihm für die
Leitung der Ausführung bestellter Vertreter auf der
Baustelle dauerhaft anwesend ist.
Der AN hat für alle erforderlichen Abstimmungen mit
der Bauleitung der Auftraggeberin einen
deutschsprachigen Bevollmächtigten als Fach-Bauleiter
gemäß Berliner Bauordnung zu benennen.

2.2.2. Besprechungsorganisation:
Nach Auftragserteilung findet eine gemeinsame
Bauanlaufbesprechung unter Teilnahme aller an der
Ausführung beteiligten Gewerke statt. Die Teilnahme
ist für den AN Pflicht.

2.2.3. Mieterabstimmungen:
Die Bauausführungen erfolgen im vermieteten Bestand.
Sämtliche für die Ausführung der Arbeiten
erforderlichen Absprachen und Terminvereinbarungen mit
Mietern sind rechtzeitig in Abstimmung mit der
Auftraggeberin eigenverantwortlich vom AN
durchzuführen und zu dokumentieren. Entsprechende
Aufwendungen sind in die Einheitspreise
einzukalkulieren.

2.2.4. Bautagesberichte (zu § 4, Abs. 1 Nr. 2):
Der AN ist verpflichtet, Bautagesberichte zu führen
und diese der Auftraggeberin mindestens wöchentlich zu
übergeben.
Sie müssen alle Angaben enthalten, die für die
Ausführung und Abrechnung des Auftrages von Bedeutung
sein können.
Die Bautagesberichte müssen die Angaben enthalten, die
für die Ausführung und Abrechnung des Vertrages
von Bedeutung sein können, insbesondere über Wetter,
Temperaturen, Zahl und Art der auf der Baustelle
beschäftigten Arbeitskräfte, Zahl und Art der
eingesetzten Großgeräte, Zu- und Abgang von
Hauptbaustoffen
und Großgeräten, Art, Umfang und Ort der geleisteten
Arbeiten mit den wesentlichen Angaben über den
Baufortschritt (Beginn und Ende von Leistungen
größeren Umfanges, Betonierungszeiten und dgl.),
Abnahmen nach §§ 4 Nr. 10 und 12 Nr. 2, Behinderung
und Unterbrechung der Ausführung,
Arbeitseinstellung, Unfälle und sonstige wichtige
Vorkommnisse. Bei Behinderung und Unterbrechung der
Ausführung sowie Arbeitseinstellung sind auch die
Gründe hierfür anzugeben.

2.2.5. Baufristenplan
Der AN hat auf der Grundlage des ihm von der
Auftraggeberin übergebenen Bauablaufplans einen
Baufristenplan über seine vertraglichen Leistungen zu
erstellen, anhand dessen die Einhaltung der
Vertragsfristen nachgewiesen und überwacht werden
kann. Die Vertragsfristen ergeben sich aus den
Besonderen Vertragsbedingungen. Die Festlegungen der
Auftraggeberin, z.B. zur baufachlichen oder
terminlichen Koordinierung mit den übrigen
Leistungsbereichen, sind zu berücksichtigen. Bei
Änderungen der
Vertragsfristen oder bei erheblichen Abweichungen von
sonstigen Festlegungen ist der Plan durch den AN
unverzüglich zu überarbeiten.
Der Plan ist der Auftraggeberin spätestens 5 Werktage
nach Aufforderung, bei Überarbeitungen unverzüglich
zu übergeben.

Rücksichtnahme bei der Bauausführung sowie
rechtzeitige Benennung der geplanten, insbesondere der
emissionsreichen Arbeiten durch die Erstellung eines
tagesscharfen Wochenplans ist durch den
Auftragnehmer zwingend erforderlich.

2.2.6. Werk- und Montagepläne, Ausführungszeichnungen
des AN:
Der AN hat die von ihm zu fertigen
Ausführungsunterlagen wie bspw. Werk- und Montagepläne
der
Auftraggeberin nach Aufforderung so rechtzeitig vor
der Ausführung zu übergeben, dass mindestens ein
Prüfzeitraum der Auftraggeberin von 5 Werktagen sowie
der Zeitraum für die Fortschreibung der Unterlagen
durch den AN von 5 Werktagen nicht unterschritten
werden.
Die Vorlage des AN hat normgerecht und jeweils in
2-facher Ausfertigung sowie 1-mal digital auf
geeignetem Datenträger zu erfolgen.

2.3 Nutzung öffentlichen Straßenlandes

Ist die Nutzung von öffentlichem Straßenland für die
Durchführung von Bauleistungen erforderlich, gilt das
Berliner Straßengesetz (BerlStrG) in der jeweils
aktuellsten Fassung. Die Beantragung zur Sondernutzung
erfolgt durch den Nutzer (AN) nach vorheriger
Abstimmung mit der Auftraggeberin / Bauleitung.
Alle der Sondernutzungserlaubnis zugrunde liegenden
öffentlich rechtlichen Bedingungen, Nebenleistungen
und sonstigen Auflagen sind vom Nutzer (AN)
einzuhalten. Die Sondernutzungsgebühr für öffentliches
Straßenland und Gehwegbereiche sind vom AN in vollem
Umfang zu tragen. Vor Beginn der Nutzung ist eine
gemeinsame Ortsbesichtigung mit der
Genehmigungsbehörde, der Auftraggeberin und dem Nutzer
(AN),
zwecks Erstellung einer Zustandsniederschrift
durchzuführen. Die Niederschrift ist von allen
Beteiligten durch
Unterschrift anzuerkennen. Später auftretende durch
den AN verschuldete Schäden gehen in vollem Umfang
zu Lasten des Nutzers (AN).

2.4 Vorbemerkungen zum Leistungsverzeichnis
Soweit in der Leistungsbeschreibung auf Technische
Spezifikationen, z.B. nationale Normen, mit denen
Europäische Normen umgesetzt werden, europäische
technische Bewertungen, gemeinsame technische
Spezifikationen, internationale Normen, Bezug genommen
wird, werden auch ohne den ausdrücklichen
Zusatz: "oder gleichwertig", immer gleichwertige
Technische Spezifikationen in Bezug genommen.

Die vorgenannten Bedingungen sind bei der
Preisgestaltung zu berücksichtigen und werden nicht
gesondert
vergütet.

### Titel 1 Bauhaupt- und Nebenarbeiten

#### Bereich 1.1 Baustelleneinrichtung

**1.1.1 Einrichten der Baustelle mit allen für die Sanierung**
Sanitärcontainer, 1-teilig, aufstellen, anschließen,
vorhalten für 4 Wochen, abbauen.
Einrichten der Baustelle mit allen für die Sanierung
erforderlichen Geräten und Maschinen,
Abbauen der Baustelleneinrichtung.
Menge: 1,000 Stk

**1.1.2 Baustelleneinrichtung vorhalten**
Menge: 3,000 Mon

**1.1.3 Sanitärcontainer, 1-teilig, aufstellen, anschließen, vorhalten für 4 Wochen**
Sanitärcontainer, 1-teilig, aufstellen, anschließen,
vorhalten für 4 Wochen, sowie abbauen.
Sanitärcontainer, 1-teilig, aufstellen, anschließen
(TGA : Elektro,
Trinkwasser, Abwasser) vorhalten zur Nutzung durch den
AG
und andere AN, beheizbar, elektrisch, doppelwandig,
wärmegedämmt, Einzelcontainer-Länge 6 m,
Einzelcontainer-Breite bis 2,5 m, Standplatz auf vorh.
tragfähigen ebenen Untergrund.
2 WC getrennt, jeweils 1 WC für Damen und Herren, ein
Urinal,
2 Waschplätze, Wasserversorgung mit Kalt- und
Warmwasser,
für eine Entnahmestelle innen, Raum eingerichtet,
Einschl. Herstellen, Betreiben der Ver- und
Entsorgungsanschlüsse des Containers am Standort der BE
Fläche, einschl. Vorhaltung für die Dauer von 4Wochen
Instandhalten, Warten und Betreiben des Containers
werden
gesondert vergütet,
Aufstellort: Hof befestigt
Menge: 1,000 St

**1.1.4 Sanitärcontainer, 1-teilig, vorhalten, über die Dauer von 4 Wochen hinaus**
Sanitärcontainer, 1-teilig, vorhalten, über die Dauer
von 4 Wochen hinaus,
Sanitärcontainer 1-teilig, wie in Vorposition
beschrieben,
vorhalten, zur Nutzung durch den AG und andere AN,
Vorhaltung über die Dauer von 4 Wochen hinaus

Positionsmenge =
Produkt aus 1 Stk (Vorhaltemenge)
mal 8 Wochen (Vorhaltedauer)
Menge: 8,000 StWo

**1.1.5 Sanitärcontainer, 1-teilig, instandhalten, warten betreiben**
Sanitärcontainer, 1-teilig, instandhalten, warten
betreiben,
Sanitärcontainer, wie in Vorposition beschrieben
instandhalten, warten und betreiben DIN 31051,
einschl. Reinigung und ausreichende, regelmäßige
Ausstattung
mit Sanitärmaterial wie WC Papier, Handtuch, Seife
etc, zur
Nutzung durch den AG und andere AN,

Positionsmenge =
Produkt aus 1Stk (Vorhaltemenge)
mal 12 Wochen (Vorhaltedauer)
Menge: 12,000 StWo

**1.1.6 Treppe mit Geländer, 5 Stg., Stahl fvz.**
5-stufige Treppe mit Gitterrostbelag und beidseitigem
Geländer
für vorbeschriebenen Sanitärcontainer, alle Teile aus
Stahl
vollfeuerverzinkt.
Einschl. Unterbau für Höhenausgleich / Anpassung an
Gelände
Aufstellen und anschließen, 4 Wochen vorhalten und
nach Be
endigung der Bauarbeiten abbauen und abfahren.

Stufenbreite:  ca. 1000 mm
Menge: 1,000 Stk

**1.1.7 Treppe, 5 Stg, Vorhaltung**
Treppe mit Geländer vorhalten und unterhalten.
Außer den vollen Monaten werden Teilzeiten nach Tagen
zu
1/30 des Einheitspreises abgerechnet.
Nutzungsdauer:  3 Monate
Menge: 3,000 StMt

**1.1.8 Schmutzwassertank für San.-Container**
Schmutzwassertank für San.-Container
liefern, 4 Wochen vorhalten, abbauen.
Menge: 1,000 St

**1.1.9 Schmutzwassertank leeren**
Menge: 50,000 m³

**1.1.10 Schmutzwassertank vorhalten**
Menge: 8,000 StWo

**1.1.11 Bauwasseranschluss aufbauen, vorhalten, räumen,**
Bauwasseranschluss aufbauen, vorhalten, räumen,
sowie abbauen.
BE- Bauwasseranschluss am Hydranten der Versorgung
einschl. Zähler, Beantragung / Kündigung einrichten und
räumen.
Für Überfahrung durch durch PKW / LKW ertüchtigen.
Belastungsklasse RStO 12, Bk10,
max. 20m.
Bzgl. Kalkulation der Kosten für Bezug von Wasser siehe
besondere Vertragsbedingungen der BWB,
aufbauen, einrichten, räumen,
einschl. Vorhaltedauer 4 Wochen.
Standort: Hof befestigt
Menge: 1,000 St

**1.1.12 Bauwasseranschluss vorhalten über die Dauer von 4 Wochen hinaus**
Bauwasseranschluss vorhalten über die Dauer von
4 Wochen hinaus,
Bauwasseranschluss am Hydranten,
vorhalten,
wie von Vorposition beschrieben,
über de Dauer von 4 Wochen hinaus,
max. 20m.
Positionsmenge =
Produkt aus 1Stk (Vorhaltemenge)
mal 12 Wochen (Vorhaltedauer)
Menge: 12,000 StWo

**1.1.13 Fahrbares Gerüst, LK 3, 1,2 m2, AH= unter 3,0 m**
Fahrbares Standgerüst als Arbeits- und Schutzgerüst
gemäß
DIN EN 12810-1, als Systemgerüst für Arbeiten an Decke
innen; Gebrauchsüberlassung bis 4 Wochen
(Grundeinsatzzeit).

Liefern, aufbauen und nach Abschluss der Arbeiten
abbauen
und abfahren.

Ausführung:
Höhe Kellergeschoss:  2,75 m
Gerüsthöhe:  bis 2,0 m
Standhöhe:  bis 1,0 m
Grundfläche Arbeitslage:  ca. 1,2 m2
Lastklasse:  3 (bis 2,0 kN/m2)
Einsatzorte:  Kellergeschoss
Menge: 1,000 Stk

**1.1.14 Fahrbares Gerüst, 1,2 m2, Gebrauchsüberlassung**
Gebrauchsüberlassung des fahrbaren Standgerüstes, über
die
Grundeinsatzzeit hinaus.
Grundfläche:  1,2 m2
Lastklasse:  3 (bis 2 kN/m2)
Menge: 8,000 Stk/

**1.1.15 Bauzaun, Stahlrahmen (mobil), h=2,00 m**
Bauzaun aus mobilen Stahlrahmenelementen mit Rund
stahlfüllstäben, Stützfüßen aus Beton, inkl. sämtlicher
Verbindungen, Kupplungen etc.
Der Zaun ist aufzustellen und nach Abschluss aller
Bauarbeiten
wieder abzubauen.
Türen und Tore werden gesondert vergütet.

Grundstandzeit:  4 Wochen mietfrei.
Zaunhöhe:  2,00 m
Menge: 40,000 m

**1.1.16 Bauzaun, Stahlrahmen, h=2,00 m, vorhalten**
Bauzaun aus mobilen Stahlrahmenelementen mit
Rundstahlfüllstäben, Stützfüßen aus Beton, inkl.
sämtlicher
Verbindungen, Kupplungen etc., vorhalten und
unterhalten.
Zaunhöhe:  2,00 m
Vorhaltedauer:  15 Wochen
Bauzauntor ist in der Vorhaltung der Länge nach hier
einzurechnen.
Menge: 320,000 mWo

**1.1.17 Bauzaun-Tor, b=3,50 m**
Tor, mit gleichschließenden Zahlenschlössern
verschließbar,
zweiflügelig, mit Nylonräder, passend zum Bauzaun,
einschl.
Türschloss für Zylinder, Schließzylinder bauseits.
Durchfahrtsbreite:  ca. 3,50 m
Höhe:  2,00 m
Bodenfreiheit:  0,10 m
Vorhaltedauer:  12 Wochen
Menge: 3,000 St

**1.1.18 Anschlussltg Baustrom 400VAC verlegen**
STLB-Bau 2024-10 000
Anschlussleitung zwischen dem Netz der öffentlichen
Ver- und
Entsorgungsträger und der Übergabestelle auf der
Baustelle
bzw. dem Baugrundstück, gemäß Lageplan, für Baustrom,
Anschluss 400 V AC, auf Boden nach Anweisung der
öffentlichen Ver- und Entsorgungsbetriebe verlegen.
Menge: 50,000 m

**1.1.19 Baustromverteiler Anschlussverteilerschrank AnzZählerfelder 1 St I 63 A 230/400VAC Freiluftaufstellung ungeschützt IP44 IK10 geschlossen Standmontage aufbauen**
STLB-Bau 2024-10 054
Baustromverteiler DIN EN 61439-4 (VDE 0660-600-4), als
Anschlussverteilerschrank, Bedienung durch
elektrotechnischen
Laien, mit Berührungsschutzabdeckung DIN EN 50274 (VDE
0660-514), Zählerplatz nach den technischen
Anschlussbedingungen des zuständigen EVU,
Anzahl der Zählerfelder '1' St, Gehäuse aus verzinktem
Stahl,
pulverbeschichtet, Schutzklasse I,
Bemessungsstrom I Index nA tiefgestellt '63' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, aufbauen,
Bestückung mit nachstehender Stromkreisausrüstung.
Menge: 1,000 St

**1.1.20 Endstromkreis Baustromverteiler 16A Lasttrennschalter einpolig**
STLB-Bau 2024-10 054
Endstromkreis für Baustromverteiler, Bemessungsstrom I
Index
n tiefgestellt 16 A,
Bemessungsbelastungsfaktor '1',
Stromkreis bestückt mit Lasttrennschalter, einpolig,
verdrahtet
auf CEE-Steckdose 16 A, 5-polig, 6h,
Anzahl Steckvorrichtungen '1' St.
Menge: 3,000 St

**1.1.21 Baustromverteiler u.Endstromkreis Baustromverteiler vorhalten**
Menge: 9,000 StMt

*Hinweis: Ausführung der Leistung in nicht möblierten*
STLB-Bau 2024-10 034
Ausführung der Leistung in nicht möblierten
Büroräumen, der
Bodenbelag besteht aus Kunststoff.

**Ausführungsbeschreibung 1 VORTEXT Schutzmaßnahmen**
*VORTEXT Schutzmaßnahmen*
VORTEXT Schutzmaßnahmen
Die Schutzabdeckung der Böden mit Malerflies und Folie
ist mit
Malerkrepp-Band oder nach Wahl des AN, lagesicher zu
verkleben.
Die Schutzabdeckung Folie wird in Laufbereichen des
Untergeschosses und Erdgeschosses aufgebracht.
Malervlies
wird im Baufeld zusätzlich verlegt.

Das Material Bodenschutz und staubdichter Schutz der
Geräte,
ist nach Bauende, in bauseitige Abfallcontainer zu
transportieren. Der Aufwand ist in nachfolgende
Position
einzurechnen.

Die Baufelder sind durch Staubschutzwände mit
Folientüren
abzutrennen.

**1.1.22 Schutzabdeck. Bodenfläche Folie D 0,3mm herstellen beseitigen**
STLB-Bau 2024-10 034
Schutzabdeckung der Bodenfläche,
Abdeckung aus Folie, Dicke 0,3 mm, herstellen und
beseitigen.
Menge: 200,000 m2

**1.1.23 Schutzabdeck. Bodenfläche Vlies herstellen beseitigen**
*** gemäß Ausführungsbeschreibung 1
STLB-Bau 2024-10 034
Schutzabdeckung der Bodenfläche, aus Linoleum,
Abdeckung aus folienkaschiertem Vlies, herstellen und
beseitigen.
Menge: 50,000 m2

**1.1.24 Staubschutz UK Kunststofffolie D 0,4mm H 2-3m herstellen**
STLB-Bau 2024-10 000
Schutzvorrichtung als Staubschutz in Gebäuden, im
Innenbereich, einschl. Unterkonstruktion, aus
Kunststofffolie,
Foliendicke mind. 0,4 mm, Höhe über 2 bis 3 m,
herstellen,
Abrechnung nach bekleideter/belegter Fläche.
Menge: 30,000 m2

**1.1.25 Folientür für Staubschutzwand**
Menge: 4,000 St

**1.1.26 Personen-Aufzug mit Sperrholz an Wänden und auf Boden**
Personen-Aufzug mit Sperrholz an Wänden und auf Boden
temporär schützen.
Material nach Bauende demontieren und in bauseitige
Container bringen.
Kabinen-Maße ca. 1.6 x 1.2 m, Höhe ca. 2.2m
Menge: 1,000 St

*Hinweis: STAUBSCHUTZ TECHN. GERÄTE*
STAUBSCHUTZ TECHN. GERÄTE
Innenbereich
- Schutz hallenseitige Klimageräte
- Schutzmaßnahmen für Rückbau Doppelboden E-Raum1 für
vorhandene Elektroschränke

**1.1.27 Staubdichter Schutz Gerät Folie D 0,3mm herstellen beseitigen**
STLB-Bau 2024-10 034
Staubdichter Schutz des Gerätes,
Abdeckung aus Folie, Dicke 0,3 mm, Stöße überlappen,
Ränder
hochziehen und kleben, herstellen und beseitigen,
Arbeitshöhe
der zu bearbeitenden oder zu bekleidenden Fläche bis
3,5 m
über der Standfläche des hierfür erforderlichen
Gerüstes.
Menge: 100,000 m2

**1.1.28 Abkleben von Leitungen, Rohren, Türen, Installationen**
*** Pauschalposition
Abkleben von Leitungen, Rohren, Türen, Installationen
herstellen und beseitigen,
zum Schutz gegen Übermalen im Rahmen der
Renovierungsbeschichtung aus gesonderter Position
Menge: 1,000 psch

#### Bereich 1.2 Abbruch

*Hinweis: VORTEXT Abbruch*
VORTEXT Abbruch
Die Schutzmaßnahmen werden über gesonderte Positionen
abgerechnet.

**1.2.1 MW nichttragend, Wanndicke 11.5cm, abbrech. <0.5 m2**
MW nichttragend, Wanndicke 11.5cm, abbrech. <0.5 m2
Mauerwerk gem. Detail entfernen.
Abbruchmaterial und Mörtel vorsichtig von ELT- und
Rohr-Leitungen trennen.
Bauabfall in bauseitigen Container transportiern.
Entsorgung wird gesondert vergütet.

Detail: Ansicht 1- Achse 5
- ca. 86 x 35cm
- ca. 120 x 35 cm
- ca.67 x 40cm

Detail: Ansicht 2- Achse 9
- ca. 31 x 50cm
- ca. 55 x 40 cm

Detail: Ansicht 3- Achse 13
- ca. 27 x 85cm
Menge: 6,000 St

**1.2.2 MW nichttragend, Wandicke 11.5cm, abbrech. >0.5 < 1.0m2**
MW nichttragend, Wandicke 11.5cm, abbrech. >0.5 < 1.0m2
Mauerwerk gem. Detail entfernen.
Abbruchmaterial und Mörtel vorsichtig von ELT- und
Rohr-Leitungen trennen.
Bauabfall in bauseitigen Container transportieren.
Entsorgung wird gesondert vergütet.

Detail: Ansicht 3- Achse 13
- ca. 103 x 75 cm
Menge: 1,000 St

**1.2.3 Trennschnitte Mauerwerk aus KS oder KSL**
Trennschnitte Mauerwerk aus KS oder KSL,
Wandstärke 11.5 cm
Menge: 8,000 m

#### Bereich 1.3 Mauer- & Putzarbeiten

*Hinweis: MAUERARBEITEN*

**1.3.1 Wandöffnung fb, bis 0,1 m2 mit KS/ KSL ausmauern, d= 11,5**
Wandöffnung fb, bis 0,1 m2 mit KS/ KSL ausmauern, d=
11,5
cm,  feuerbeständig

Einbauort:
Trennwand Flur, siehe Detailzeichnung Ansicht 1
Abmessung 1-  bis ca. 30x35 cm.
Menge: 2,000 Stk

**1.3.2 Wandöffnung fb, bis 0,2 m2 mit KS/ KSL ausmauern, d= 11,5**
Wandöffnung fb, bis 0,2 m2 mit KS/ KSL ausmauern, d=
11,5
cm,  feuerbeständig

Einbauort:
Trennwand Flur, siehe Detailzeichnung Ansicht 1
Abmessung 2 bis ca. 60x30 cm.
Menge: 1,000 Stk

**1.3.3 Wandöffnung fb, bis 0,5 m2 mit KS/ KSL ausmauern, d= 11,5**
Wandöffnung fb, bis 0,5 m2 mit KS/ KSL ausmauern, d=
11,5
cm,  feuerbeständig

Einbauort:
Trennwand Flur, siehe Detailzeichnungen
Menge: 1,000 Stk

**1.3.4 Aufdoppelung MW- Wand im Türbereich mit Kalkzementputz**
Aufdoppelung MW- Wand im Türbereich mit Kalkzementputz
und gedübelten Ziegel-Drahtputzträger mehrlagig.
Putzeckschienen in gesonderter Position.
Wand mit Putz einseitig aufdoppeln.
Siehe Detail: ELT- Raumtür

Sturzbereich: ca. 120 mm hoch x 80 mm tief x 1125 mm
lang
Wandbereich: ca. 80 mm breit x 80 mm tief x 2.1250 mm
hoch-
2 Seiten.

Funktional: Die Wand muss feuerbeständig, > = 115 mm
stark
sein.
Menge: 1,000 St

**1.3.5 Beton- Stabstahl D= 8mm, Länge 15cm,**
Beton- Stabstahl D= 8mm, Länge 15cm,
liefern, Bohrungen herstellen, Stab in vorh. MW- Werk
Bohrungen setzen, Stäbe mit Zementmörtel als konstr.
Befestigung, einlassen.
Menge: 8,000 St

**1.3.6 Fuge Deckenanschluss flexibel mit Mineralwollfuge**
Fuge Deckenanschluss flexibel mit Mineralwollfuge
>1.000 Grad
fest ausgestopft,
Höhe 1cm
Decke als Ziegelsteindecke.
Wandstärke 11.5cm
Menge: 7,000 m

**1.3.7 Öffnung A<0,1 m2 (100 cm2) in Ziegelstein-Decke**
Öffnung A<0,1 m2 (100 cm2) in Ziegelstein-Decke
unterseitig feuerbeständig schließen.
Deckenhöhe ca. 30 cm
Ausführung mit Kalk-Zementmörtel.
Ort: Flurbereiche.
Menge: 10,000 Stk

**1.3.8 Wanddurchbruch aus Kernbohrung, DN 100mm, in MW**
Wanddurchbruch aus Kernbohrung, DN 100mm, in MW
Mauerwerk, Wandstärke 240mm,
mit Mörtel und Mauerwerk feuerbeständig schließen.

Einbauort:
C-064
C-065- WD mit Mörtel verschließen
A-008- Rückbau 2 x Wasseranschluss, WD schließen.
Menge: 4,000 St

**1.3.9 Deckendurchbruch <50mm, mit Kalk-Zementmörtel,**
Deckendurchbruch <50mm, mit Kalk-Zementmörtel,
vermörteln, verschließen und
Fläche verputzen; Putz ca. 3 cm i. M. glatt abreiben.

Einbauort:
C-045-1x
C-056-1x vorhandene Hülse nichtbrennbar
C-057-1x vorhandene Hülse nichtbrennbar
Menge: 3,000 St

**1.3.10 Deckenöffnung/ DD feuerbeständig schließen, A <=0,1m2**
Deckenöffnung/ DD feuerbeständig schließen, A <=0,1m2
Öffnung/ Durchbruch in Decke feuerbeständig schließen
(ausmörteln, betonieren).
Bis A <=0,1m2
Menge: 2,000 Stk

*Hinweis: FLACHSTURZ*
FLACHSTURZ
Aus den Flurtrennwänden, Wandstärke 11.5cm, wird
weiteres
Mauerwerk entnommen.
Aufgehendes Mauerwerk muss mit einem Flachsturz
abgefangen, oder vollständig erneuert werden.

**1.3.11 Öffnung überdecken Betonflachsturz tragend Innenwand H 11,3cm D 11,5cm B 163,5cm**
STLB-Bau 2024-10 012
Öffnung überdecken mit Betonflachsturz nach
bauaufsichtlicher
Zulassung/Typenstatik, tragend gemäß Statik, Einbau in
Innenwand, Sturzhöhe 11,3 cm, Wanddicke 11,5 cm, größte
Rohbaubreite der Öffnung 163,5 cm.
Menge: 1,885 m

*Hinweis: PUTZ abschlagen*
PUTZ abschlagen
Die Teilflächen/ Bereiche befinden sich an
Trennwänden, die
neue Schotte erhalten.
Die Maßnahmen werden örtlich festgelegt.

**1.3.12 Putz Innenwand abbrechen nicht schadstoffbelastet D 3 cm 13kN/m3 v.Hand laden LKW AN ges.Vergüt.Entsorg.**
STLB-Bau 2024-10 084
Abbruch von Putz an Innenwand, Kalkzement-Putzmörtel,
ohne
Putzträger, im Rahmen einer Totalabbruchmaßnahme, nicht
schadstoffbelastet,
Abfall ist nicht gefährlich, Zuordnung LAGA Z 0
(uneingeschränkter Einbau),
Abbruchdicke '3' cm, Wichte des Abbruchstoffes DIN EN
1991-1-1 13 kN/m3, Ausführung innerhalb des Bauwerks,
Ausführung im Kellergeschoss, Arbeitshöhe bis 3 m,
Abbruch von Hand/mit handgeführten Kleingeräten,
Ausführung
staubarm TRGS 559,
aufgenommene Stoffe sammeln, auf LKW des AN laden,
die Entsorgung wird gesondert vergütet.
Menge: 16,000 m2

*Hinweis: PUTZARBEITEN*

**1.3.13 Innenputz 2lagig Innenwand UP Kalkzement-Putzm. D 10mm OP Kalkzement-Putzm. gefilzt Körnung 2mm**
STLB-Bau 2024-10 023
2-lagiges Innenputzsystem DIN 18550-2 auf Innenwand,
Putzgrund Mauerwerk, Haftbrücke, Grundierung oder
Putzverfestiger werden gesondert vergütet, Unterputz
DIN EN
998-1 aus Kalkzement-Putzmörtel,
Druckfestigkeitsklasse CS II
(1,5 bis 5 N/mm2), Dicke Unterputz 10 mm, Oberputz aus
Kalkzement-Putzmörtel, Putzoberfläche Qualitätsstufe 3
(Q3),
gefilzt, Körnung 2 mm, Arbeitshöhe der zu
bearbeitenden oder
zu bekleidenden Fläche bis 3,5 m über der Standfläche
des
hierfür erforderlichen Gerüstes.
Menge: 16,000 m2

**1.3.14 Wand-Innenputz zweilagig, A< = 0,1m2**
Wand-Innenputz zweilagig, A< = 0,1m2
als Teilfläche, sonst wie vor beschrieben.
Einzelstellen reparieren.
Menge: 10,000 St

**1.3.15 Türanschlüsse an Stahlblechtüren, Beiputz Leibung**
Türanschlüsse an Stahlblechtüren, Beiputz Leibung
Kalkzement- Wand-Innenputz zweilagig,
Putzprofil in gesonderter Position.
Menge: 20,000 m

**1.3.16 T30-1, Eck-Zarge ausmörteln**
Eck- Zarge von T30-1 Brandschutztür im Bestand
mit Kalkzementmörtel feuerbeständig ausmörteln.
Fuge mit Hammer vorbereiten, loses Material entfernen
und in bauseitige Container transportieren.
Tür T.10, T.8, T.9
Menge: 3,000 Stk

**1.3.17 Wandputz als Kalkzementputz, Streifen bis 10 cm breit,**
Wandputz als Kalkzementputz, Streifen bis 10 cm breit,
Einbauort:
- an Türen
- Schlitze schließen
Menge: 100,000 m

**1.3.18 Kalkzementputz an Decke, <1,0 m2,**
Kalkzementputz an Decke, <1,0 m2,
einschließlich Vorspritz und Gewebe.

Einbauort:
Raum 0.26b-Schadhafte Deckenfläche ausbessern,
Menge: 1,000 Stk

**1.3.19 Fugen Ziegelsteindecke mit Kalkzement-Mörtel**
Fugen Ziegelsteindecke mit Kalkzement-Mörtel
nachträglich deckenunterseitig feuerbeständig
schließen.
Ausführung auf Anweisung der Bauleitung,
im Bereich von neuen Flurwänden.
Fugenspalt bis 3cm
Menge: 10,000 m

*Hinweis: DRAHTPUTZ- Eckschienen*
DRAHTPUTZ- Eckschienen
im Innenbereich liefern und einbauen.

**1.3.20 An-Abschlussprofil Außenputz Stahl verz D 10mm**
STLB-Bau 2024-10 023
An-/Abschluss im Außenputz mit Profil aus verzinktem
Stahl, für
Putzdicke 10 mm.
Menge: 60,000 m

#### Bereich 1.4 Trockenbau

*Hinweis: TROCKENBAU*

**Ausführungsbeschreibung 2 UNTERDECKE F90A freitragend**
*UNTERDECKE F90A freitragend*
UNTERDECKE F90A freitragend
z.Bsp. KNAUF K219

Freitragende Unterdecke F90-A, Brand-Beanspruchung von
unten, über Treppenstufen KG in Schräglage der
Standfläche,
unter Treppenlauf EG- 1.OG, in Schräglage der
Bekleidungsfläche (Deckensprung) einbauen.
Kalkulation Unterkonstruktion aus paarig verschraubten/
gekoppelten UA50 Profilen.
Spachtelung Oberfläche: Q3

Achse  5- 1 Stück
Achse 13- 1 Stück

In die nachfolgenden Preise sind die erforderlichen
Gerüstkosten mit einzurechnen.

**1.4.1 Unterdecke Spannweite 1,85 m F90-A Gipspl. 2lagig Feuerschutzpl.DF D 20mm 2.Lage Feuerschutzpl.DF D 2.Lage 20mm UK Stahlblechprofil verz Tragprofil Q3**
*** gemäß Ausführungsbeschreibung 2
STLB-Bau 2024-10 039
Unterdecke DIN 18168-1, freigespannt,
Spannweite '1,85' m, innen, Feuerwiderstandsklasse F
90 - A
DIN 4102-2, Bekleidung aus Gipsplatten DIN 18180 und
DIN EN
520, 2-lagig, Verarbeitung DIN 18181,
Feuerschutzplatten Typ
DF, Dicke 20 mm, 2. Lage Feuerschutzplatten Typ DF,
Dicke 2.
Lage 20 mm, befestigen mit Schnellbauschrauben DIN EN
14566 und DIN 18182-2, Unterkonstruktion aus verzinkten
Stahlblechprofilen DIN EN 14195 und DIN 18182-1,
Tragprofil
als UA 50/40-Profil DIN 18182-1, Dicke 2 mm,
befestigen mit
bauaufsichtlich zugelassenen Befestigungsmitteln,
Befestigungsuntergrund Mauerwerk, Spachtelung
Qualitätsstufe
Q3, Arbeitshöhe der zu bearbeitenden oder zu
bekleidenden
Fläche bis 3,5 m über der Standfläche des hierfür
erforderlichen
Gerüstes.
Menge: 19,000 m2

**1.4.2 starrer Wandanschluss Unterdecke w.v. gem. a.b.Z.**
starrer Wandanschluss Unterdecke w.v. gem. a.b.Z.
der freitragenden Decke,
mit Papierstreifen.
Untergrund: Mauerwerk, geputzt
im Bestand
Menge: 28,000 m

**1.4.3 Mineralwollstreifen10mm dick/ 100mm breit**
Mineralwollstreifen10mm dick/ 100mm breit
>1.000 Grad
als Fugeneinlage Wandanschluss zur Aufnahme von
Toleranzen
Menge: 28,000 m

**1.4.4 Zulage Deckensprung Abwinklung ca. 30Grad,**
Zulage Deckensprung Abwinklung ca. 30Grad,
Unterdecke F90-A,
je Richtungswechsel,
gem. Herstellervorschrift mit Unterlagblech/ Eckwinkel
aus fvz.
Blechprofil, und Q3- gespachtelter Kantenausführung
herstellen.

Abrechnungsbezug: Kantenlänge
Menge: 8,000 m

**1.4.5 Stirnkante, senkrechter Abschluss Unterdecke,**
Stirnkante, senkrechter Abschluss Unterdecke,
ausbilden, einschließlich:
Unterkonstruktion
Beplankung w.v. 2 x 20 mm FIREBOARD
Spachtelung Q3,
Menge: 4,000 m

*Hinweis: DECKENABKOFFERUNG ohne BS- Anforderung*
DECKENABKOFFERUNG ohne BS- Anforderung
Einbauort/ Detail: Ansicht 2
Dreiseitige Abkofferung, freitragend.

**1.4.6 Ltg-Bekl rechteckig 3seitig UK Stahlblechprofil verz Gipspl. Baupl.H2 einlagig D 18mm Q3**
STLB-Bau 2024-10 039
Leitungsbekleidung, Querschnitt rechteckig, 3-seitig,
Befestigungsuntergrund Mauerwerk, Unterkonstruktion aus
verzinkten Stahlblechprofilen DIN EN 14195 und DIN
18182-1,
als Tragprofil, befestigen mit Abstandhaltern,
Unterkonstruktion
verdeckt,
Bekleidung aus Gipsplatten DIN 18180 und DIN EN 520,
imprägnierte Bauplatten Typ H2, einlagig, Plattendicke
18 mm,
befestigen mit systemspezifischen Befestigungsmittel,
Spachtelung Qualitätsstufe Q3, Ausführung gemäß
Zeichnung.
Menge: 3,000 m2

#### Bereich 1.5 Stahlblech-und Brandschutztüren

*Hinweis: ABBRUCH*

**1.5.1 Stahlblechtür, 1-flgl., ca. 1,01x2,13m, Ausbau/Entsorgung**
Innentür aus Stahlblech mit Eckzarge, einflügelig,
komplett
ausbauen, einschl. OTS, Schwellenprofil und Beschläge.
Bauschutt von der Abbruchstelle zum Ladeplatz fördern,
sortieren und in Container laden.
Die Entsorgung wird gesondert vergütet.

Material:  Stahlblech
Abmessungen:  bis ca. 1010 x 2135 mm
Türnummer:  T.12
Ausbauort:  Kellergeschoss, Außentür
Menge: 1,000 Stk

*Hinweis: NEUBAU*

**1.5.2 Technische Bearbeitung**
Technische Bearbeitung
WMP + Aufmaß Schließzylinderlänge
Für die nachbeschriebenen Metallbauleistungen ist eine
Werk-
und Montageplanung zu erstellen und zu liefern. Die
WMP wird
dann von der Bauleitung für eine Bestellung
freigegeben.
Zusätzlich ist bei Türaustausch ein Aufmaß der
erforderlichen
Schließzylinderlängen zu erstellen und dem AG zu
übergeben.
Menge: 1,000 St

**Ausführungsbeschreibung 3 Tür T.12, Aussentür, Stahlblech, EZ, 0,98 x 2.01 m.**
*Tür T.12, Aussentür, Stahlblech, EZ, 0,98 x 2.01 m.*
Tür T.12, Aussentür, Stahlblech, EZ, 0,98 x 2.01 m.
als freibewitterte Außentür.
Endbeschichtet. Farbe: Standard.
Schließanlage vom AG.

**1.5.3 Außentürel. Drehflügeltür einflg. B 980 mm H 2010 mm stumpfer Anschlag 1,8W/m2K Metalltür vollflächig Stahl**
STLB-Bau 2024-10 026
Außentürelement, als Drehflügeltür, einflügelig, stumpf
einschlagend,
Breite Nennmaß Wandöffnung '980' mm,
Höhe Nennmaß Wandöffnung '2010' mm, Wandaufbau im
Anschlussbereich einschalig, Befestigung an Stahlbeton,
Leibungsmontage außen, in Öffnungen mit stumpfem
Anschlag,
bauphysikalische Anforderungen: Windlast Klasse 2
(Prüfdruck
P1 800 Pa) DIN EN 12210, Schlagregendichtheit Klasse 5
A
(200 Pa) DIN EN 12208, Wärmeschutz DIN EN ISO 10077-1,
DIN 4108-4 Ud kleiner gleich 1,8 W/m2K,
Ausführung mit Eckzarge, Zarge aus Stahlblech, Zarge
verzinkt
und beschichtet, Türschwelle, barrierefrei DIN 18040
und DIN
EN 17210, aus Aluminium, Türschwelle thermisch
getrennt,
Ausführung als Metalltür, vollflächig, Türflügel aus
Stahl,
Blechdicke 1 mm, Oberfläche der Öffnungsfläche
verzinkt und
beschichtet, Oberfläche der Schließfläche
pulverbeschichtet, mit
Bändern, 3 Bänder je Flügel,
mit Drückergarnitur DIN EN 1906, DIN 18273, mit
Einsteckschloss, vorgerichtet für PZ, Abdichtung der
äußeren
Dichtebene mit imprägnierten Fugendichtungsbändern aus
Schaumkunststoff, Beanspruchungsgruppe 1 DIN 18542,
3-seitig, Abdichtung der inneren Dichtebene mit
Dichtstoff
(zulässige Gesamtverformung mind. 12,5 %), 3-seitig,
Dämmebene (Funktionsebene) vollständig ausfüllen, mit
Polyurethan-Ortschaum.
Menge: 1,000 St

**1.5.4 Türbodendichtung automat. Dichtschluss höhenverstellbar Bürste**
STLB-Bau 2024-10 029
Türbodendichtung mit automatischem Dichtschluss,
höhenverstellbar, Halteschiene aus eloxiertem
Aluminium,
Dichtung als Bürste, Befestigung verdeckt.
Menge: 1,000 St

**1.5.5 Obentürschließer Gr.4 Außentür einflg. Endanschlag Gleitschiene Korrosionsbeständigkeit Kl.3**
STLB-Bau 2024-10 029
Obentürschließer Größenklasse 4 DIN EN 1154, für
Außentür,
einflügelig, mit Endanschlag, mit Gleitschiene ohne
Feststellung, mit Montageplatte,
Korrosionsbeständigkeit DIN
EN 1670 Klasse 3.
Menge: 1,000 St

**1.5.6 Z- Blech als Regenschutz am Türsturz**
Z- Blech als Regenschutz am Türsturz
für vorbeschriebene Tür
Menge: 1,000 St

**1.5.7 Türstopper Stahl**
STLB-Bau 2024-10 029
Türstopper aus Stahl, beschichtet, mit Gummipuffer, für
Wandmontage, befestigen mit Dübeln und Schrauben,
Flügelmasse bis 200 kg.
Menge: 1,000 St

**1.5.8 Türfeststeller Stahl**
STLB-Bau 2024-10 029
Türfeststeller mit Hub-, Feststell- und Löseraste für
Fußbetätigung, aus Stahl, beschichtet, mit
Gummipuffer, für
Wandmontage, befestigen mit Dübeln und Schrauben,
Flügelmasse bis 200 kg.
Menge: 1,000 St

**Ausführungsbeschreibung 4 Notausgangsbeschläge oder Panikbeschläge nachrüsten**
*Notausgangsbeschläge oder Panikbeschläge nachrüsten*
Notausgangsbeschläge oder Panikbeschläge nachrüsten.
Türen
T.01, T.05,
T.06 und T.12.
T 1d-X1
Flurtür ohne Nummer
T.043.1
7 Stück

**1.5.9 Notausgangsverschluss TypA Einbruchschutz-Kl.2**
STLB-Bau 2024-10 029
Notausgangsverschluss DIN EN 179 für einflügelige
Türen, Typ
A Drücker-Betätigung, Flügelmasse bis 160 kg,
Dauerfunktionstüchtigkeit 100000 Prüfzyklen,
Korrosionsbeständigkeit DIN EN 1906 Klasse 4,
Einbruchschutz
DIN EN 1906 Klasse 2.
Menge: 7,000 St

**Ausführungsbeschreibung 5 Dichtung von Brandschutztüren erneuern.**
*Dichtung von Brandschutztüren erneuern.*
Dichtung von Brandschutztüren erneuern.
Bauabfall in bauseitige Container transportieren.

Bestand aufnehmen.
Ecken der Türdichtung thermisch verformen oder Dichtung
vorkonfektionert mit geschweißten/ vulkanisierten Ecken
bestellen.

Türen T.07, T.08 und T.10
3 Stück

**1.5.10 Türfalzdichtung Hohlkammerprofil EPDM**
*** gemäß Ausführungsbeschreibung 5
STLB-Bau 2024-10 029
Türfalzdichtung als Hohlkammerprofil, aus EPDM,
befestigen in
vorh. Nut.
Menge: 3,000 St

**1.5.11 Türblatt Bestandstür T30-1 EZ vorsichtig demontieren,**
Türblatt Bestandstür T30-1 EZ zum Wiedereinbau
demontieren,
seitlich lagern und später wieder montieren.

Für Schutzmaßnahmen Bauarbeiten.

Türen T.07, T.08 und T.10
Menge: 3,000 Stk

**1.5.12 Brandschutztüren im Bestand, gang- und schließbar machen.**
Brandschutztüren im Bestand, gang- und schließbar
machen.
Schloss ausbauen, ölen, wiedereinbauen.
Bänder einstellen.
Obentürschließer oder Federbänder einstellen.
Drücker-Beschläge festschrauben.
Menge: 3,000 St

#### Bereich 1.6 Maler- und Lackierarbeiten

*Hinweis: MALER- u. LACKIERARBEITEN*

*Hinweis: TÜREN- Malerarbeiten*

*Hinweis: Die Grund- und Zwischenbeschichtung der Türen ist auf*
STLB-Bau 2024-10 034
Die Grund- und Zwischenbeschichtung der Türen ist auf
der
Baustelle auszuführen.

**Ausführungsbeschreibung 6 Stahlblech-/ -Brandschutztüren 1.135 x 2.015m**
*Stahlblech-/ -Brandschutztüren 1.135 x 2.015m*
Stahlblech-/ -Brandschutztüren 1.135 x 2.015m
bauseitig verzinkt und grundiert,
fabrikneu, für Anstrich vorbereiten.
Voranstrich und Deckanstrich, Alkyharzfarbe dunkel
Helligkeitsbezugswert > 20
Farbwahl durch AG.
3 Stück

**1.6.1 Erstbesch Innentür beidseitig Stahl 1K-Korrosionsschutzfarbe 1K-Acrylharzlack**
*** gemäß Ausführungsbeschreibung 6
STLB-Bau 2024-10 034
Erstbeschichtung an Innentür, beidseitig, einflügelig,
Untergrund
verzinkter Stahl, werkseitig grundiert,
Grundbeschichtung aus Korrosionsschutzfarbe,
einkomponentig,
Schlussbeschichtung aus Acrylharzlack, einkomponentig.
Menge: 20,000 m2

**Ausführungsbeschreibung 7 Stahlblechtüren im Bestand, 1,135x2,015m**
*Stahlblechtüren im Bestand, 1,135x2,015m*
Stahlblechtüren im Bestand, 1,135x2,015m
für Anstrich mechanisch vorbereiteten.
Voranstrich und Deckanstrich,
Alkyharzfarbe dunkel
Helligkeitsbezugswert > 20
Farbwahl durch AG.

**1.6.2 Überholungsbesch Innentür beidseitig Stahl 1K-Acrylharzlack**
*** gemäß Ausführungsbeschreibung 7
STLB-Bau 2024-10 034
Überholungsbeschichtung an Innentür, beidseitig,
einflügelig,
Untergrund verzinkter Stahl, werkseitig grundiert,
Schlussbeschichtung aus Acrylharzlack, einkomponentig.
Menge: 16,000 m2

*Hinweis: WÄNDE/ DECKEN- Malerarbeiten*

**1.6.3 Schutzabdeck. Bodenfläche Folie D 0,3mm herstellen beseitigen**
STLB-Bau 2024-10 034
Schutzabdeckung der Bodenfläche,
Abdeckung aus Folie, Dicke 0,3 mm, herstellen und
beseitigen.
Menge: 100,000 m2

**1.6.4 Grundierung Innenwand**
STLB-Bau 2024-10 023
Grundierung für einlagigen organischen Strukturputz auf
Innenwand, innen, Untergrund Beton, Arbeitshöhe der zu
bearbeitenden oder zu bekleidenden Fläche bis 3,5 m
über der
Standfläche des hierfür erforderlichen Gerüstes.
Menge: 13,000 m2

**1.6.5 Erstbesch Wand Putz Dispersionsfarbe-GBS Dispersionsfarbe**
STLB-Bau 2024-10 034
Erstbeschichtung an Wand, innen, Untergrund Putz, vorh.
Qualitätsstufe Oberfläche Q3, Kalkzement-Putzmörtel,
Grundbeschichtung für Dispersionsfarbe, pigmentiert,
haftvermittelnd,
Schlussbeschichtung aus Dispersionsfarbe, matt DIN EN
13300, Arbeitshöhe der zu bearbeitenden oder zu
bekleidenden
Fläche bis 3,5 m über der Standfläche des hierfür
erforderlichen
Gerüstes.
Menge: 13,000 m2

**1.6.6 Erstbesch Wandschräge Gipsplatte Dispersionsfarbe-GBS Dispersionsfarbe**
STLB-Bau 2024-10 034
Erstbeschichtung an Wandschräge, innen, Untergrund
Gipsplatten, imprägniert, vorh. Qualitätsstufe
Oberfläche Q3,
Grundbeschichtung für Dispersionsfarbe, pigmentiert,
haftvermittelnd,
Schlussbeschichtung aus Dispersionsfarbe, matt DIN EN
13300, Arbeitshöhe der zu bearbeitenden oder zu
bekleidenden
Fläche bis 3,5 m über der Standfläche des hierfür
erforderlichen
Gerüstes.
Menge: 22,000 m2

**1.6.7 Erstbesch Installationskanal Gipsplatte Dispersionssilikatfarbe Dispersionssilikatfarbe**
STLB-Bau 2024-10 034
Erstbeschichtung an Installationskanal, innen,
Untergrund
Gipsplatten, vorh. Qualitätsstufe Oberfläche Q3,
Grundbeschichtung aus Dispersionssilikatfarbe,
Schlussbeschichtung aus Dispersionssilikatfarbe.
Menge: 10,000 m2

**1.6.8 Abdichtung Bauteilfuge Innenwand Fugendichtstoff Acrylatdispersion Hinterfüllmaterial Brandschutzdichtschnur F30**
STLB-Bau 2024-10 034
Abdichtung von Bauteilfugen in Innenwänden, Untergrund
1.
Fugenflanke Putz mit Abschlussleisten, mit
Fugendichtstoff,
Basis Acrylatdispersion, Farbton weiß, Verhältnis
Fugenbreite
zu Dichtstofftiefe 1:1, einschl. chemischer
Vorreinigung, einschl.
Hinterfüllmaterial, als Brandschutzdichtschnur nach
erfolgter
Systemprüfung, Feuerwiderstandsklasse F 30 DIN 4102-2.
Menge: 30,000 m

*Hinweis: WÄNDE- Bestand*
WÄNDE- Bestand
Teilflächenbeschichtung, nach Anweisung der Bauleitung.

**1.6.9 Untergrund reinigen Altputz besch**
STLB-Bau 2024-10 033
Reinigen des Untergrundes aus beschichtetem Altputz,
von
grober Verschmutzung, aufgenommene Stoffe sammeln, und
auf der Baustelle lagern, Abfall ist nicht gefährlich,
nicht
schadstoffbelastet.
Menge: 100,000 m2

**1.6.10 Entfernen Ausblühung Wand Putz**
STLB-Bau 2024-10 034
Entfernen der Ausblühung, für Beschichtungsarbeiten,
an Wand
mit Putz, innen, vorh. Qualitätsstufe Oberfläche Q2,
Kalk-Putzmörtel, geglättet, Arbeitshöhe der zu
bearbeitenden
oder zu bekleidenden Fläche bis 3,5 m über der
Standfläche
des hierfür erforderlichen Gerüstes.
Menge: 10,000 m2

**1.6.11 Wand innen Putz Dispersions-Spachtelmasse 1x spachteln**
STLB-Bau 2024-10 034
Wand innen, mit Putz, gefilzt, mit
Dispersionsspachtelmasse
einmal spachteln, ganzflächig, Arbeitshöhe der zu
bearbeitenden oder zu bekleidenden Fläche bis 3,5 m
über der
Standfläche des hierfür erforderlichen Gerüstes.
Menge: 150,000 m2

**1.6.12 Armierungsbesch Einfacharmierung Wand Haarrisse Dispersionsfarbe faserverstärkt Dispersionsfarbe faserverstärkt Dispersionsfarbe faserverstärkt**
STLB-Bau 2024-10 034
Dispersions-Armierungsbeschichtung als
Einfacharmierung auf
Wand, innen, Haarrisse, Breite bis 0,2 mm,
Grundbeschichtung
mit faserverstärkter Dispersionsfarbe,
Zwischenbeschichtung
aus faserverstärkter Dispersionsfarbe,
Schlussbeschichtung mit
faserverstärkter Dispersionsfarbe, Arbeitshöhe der zu
bearbeitenden oder zu bekleidenden Fläche bis 3,5 m
über der
Standfläche des hierfür erforderlichen Gerüstes.
Menge: 100,000 m2

**1.6.13 Flächenarmierung Gewebeeinlage Glasfaser Armierungsmasse mineral. Wand**
STLB-Bau 2024-10 037
Flächenarmierung mit Gewebeeinlage aus Glasfaser,
Armierungsmasse mineralisch, an Wänden, innen,
verputzt mit
Gips-Putzmörtel, Arbeitshöhe der zu bearbeitenden oder
zu
bekleidenden Fläche bis 3,5 m über der Standfläche des
hierfür
erforderlichen Gerüstes.
Menge: 100,000 m2

**1.6.14 Überholungsbesch Decke Putz Dispersionsfarbe**
STLB-Bau 2024-10 034
Überholungsbeschichtung an Decke, innen, Untergrund
Putz,
vorh. Qualitätsstufe Oberfläche Q2,
Kalkzement-Putzmörtel,
Schlussbeschichtung aus Dispersionsfarbe,
wasserbasiert, matt
DIN EN 13300, deckend, Arbeitshöhe der zu bearbeitenden
oder zu bekleidenden Fläche bis 3,5 m über der
Standfläche
des hierfür erforderlichen Gerüstes.
Menge: 100,000 m2

**1.6.15 Türanschlüsse an Stahlblechtüren nach Beiputz malern**
Türanschlüsse an Stahlblechtüren nach Beiputz malern
Kante zum Bestand scharf beschnitten.
Dispersionsfarbe weiß, 2 x deckend aufbringen.
Untergrund Putz,
Abrechnung je Wandseite.
Menge: 2,000 St

**1.6.16 Türbeschilderung, Folie, selbstklebend, bis 150 mm**
Türbeschilderung als Hinweiszeichen, wie
Hinweisschilder,
Verbots- und Gebotsschilder aus Kunststoff
selbstklebend, ver
schiedene Größen bis 150 mm.

Aufstell-/Anbringort :  neue Brandschutztüren
Material:  Kunststoff-Folie, selbstklebend
Menge: 3,000 Stk

**1.6.17 Türbeschilderung, Folie, selbstklebend, bis 300 mm**
Türbeschilderung als Hinweiszeichen wie vor, jedoch
Größen
bis 300 mm.

Aufstell-/Anbringort :  neue Brandschutztüren
Material:  Kunststoff-Folie, selbstklebend
Menge: 3,000 Stk

**1.6.18 Fluchtwegschilder, langnachleuchtend, Kunststoff, 30x15cm**
Fluchtwegbeschilderung nach EN ISO 7010,
langnachleuchtend, aus Kunststoff.
Liefern und anbringen.

Abmessungen (lxh):  30 x 15 cm
Photolumineszenz:  Langnachleuchtend, Leuchtkraft bis
  35 Stunden

angebotenes Fabrikat und Hersteller:
(Bietereinträge)

'..............................'

'..............................'
Menge: 12,000 Stk

**1.6.19 Bilderrahmen für Fluchtwegbeschilderung, DIN A3**
Bilderrahmen für Fluchtwegbeschilderung, DIN A3
liefern und in Kellerflure einbauen.
Material:  Aluminium EV1
Verglasung:  Acryl
Abmessungen:  420 x 300 mm
Menge: 6,000 Stk

#### Bereich 1.7 Baureinigung

**1.7.1 Bauzwischenreinigung**
Baugrobreinigung von verschiedenen Räumen im gesamten
Bauvorhaben während der Bauzeit, Flächen
kehren/absaugen,
inkl. Umsetzen von in den Räumen gelagerten
Materialien und
Gegenständen, nach Anleitung der Bauleitung.
Bauschutt in Säcke packen und in Behälter AG sammeln.
Die Reinigung erfolgt zu unterschiedlichen Zeiten.
Abrechnungsgrundlage:  m2 Netto-Grundfläche

Leistungsort:  Untergeschoss
Menge: 500,000 m2

**1.7.2 Bauschlussreinigung innen Lagerräume**
Bauschlussreinigung innen Lagerräume

Leistungsbeschreibung
Reinigungsarbeiten Bauschlussreinigung
Art Nutzungsbereich innerer Nutzungsbereich
Bauwerk Verwaltungsgebäude
Verwendung Nutzfläche: Lagerflächen

Art Nutzfläche Lager
Anzahl Geschosse 1 (Untergeschoss)

Abrechnungseinheit m2
Menge: 500,000 m²

**1.7.3 Baufeinreinigung Glas- und Metallflächen**
Menge: 50,000 m²

#### Bereich 1.8 Entsorgung, Deponie& Transport

**1.8.1 Anlieferung Container, geschlossen, bis 7,5m3**
In dieser Position ist der Antransport eines
Containers für
verschiedene Abfallschlüsselnummern einzukalkulieren.

Es dürfen nur nach UVV/BGR geprüfte und mit einem
Deckel
versehene Container angeliefert werden.

Die Vorhaltung, Abfuhr und die Entsorgungskosten werden
gesondert vergütet.

Hinweis. Diese Position ist ausschließlich für die bei
der
Baumaßnahme anfallende Abfälle zu verwenden.
Abfälle, die dem AN zuzuordnen sind (z.B.
Verpackungsmaterialien) sind vom AN zu entsorgen. Dies
ist
entsprechend mit der BE abgegolten und wird nicht über
die
vorliegende Position vergütet.

Containerinhalt:  7,5 m3
Menge: 3,000 Stk

**1.8.2 Vorhaltung Container, geschlossen, bis 7,5 m3**
Vorhaltung des vorbeschriebenen Containers. Die
Vergütung
erfolgt je angefangener Woche, beginnend mit dem Tag
der
Anlieferung.
Die Anlieferung ist durch die entsprechenden
Lieferscheine zu
belegen.
Containerinhalt:  bis 7,5 m3
Vorhaltedauer:  12 Wochen
Menge: 36,000 StWo

**Ausführungsbeschreibung 8 Transport Abfall**
*Transport Abfall*
Transport Abfall.
Der Transport der Abfälle erfolgt durch zertifizierte
Transport -
und Entsorgungsfachbetriebe.

Die Abrechnung erfolgt nach Tonnage Lieferschein
multipliziert
mit Entfernungskilometer Deponie/ Verwertungsort.

**1.8.3 Aufnehmen und Transportieren von Abbruchstoffen, KMF**
*** gemäß Ausführungsbeschreibung 8
Aufnehmen und Transportieren von Abbruchstoffen,
KMF-Dämmung
auf Baustelle in Behälter Big Pack des AN lagernd,
laden, max. Gesamtgewicht ohne Beschränkung,
zur Verwendungsstelle transportieren,
ohne Deponiegebühr,
Transportweg bis 50 km
Menge: 50,000 t km

**1.8.4 Aufnehmen und Transportieren von div. Abbruchstoffen**
Aufnehmen und Transportieren von diversen
Abbruchstoffen
zur Verwertung, auf Baustelle lagernd, in Behälter AN
laden,
max. Gesamtgewicht ohne Beschränkung, Behältergröße
über
12 bis 15 m3, zur Verwertungsstelle transportieren,
Transportweg bis 30 km.

Art des Abfalls:
- Metalle: Aluminium, Stahl, Blechtüren
- Kunststoff- und Gummi
- Baustoffe auf min. Basis, Gips
- gemischte Bau- und Abbruchabfälle
Menge: 3050,000 t km

*Hinweis: Entsorgung Abfall / Deponiegebühren.*
Entsorgung Abfall / Deponiegebühren.
Die Entsorgung beauftragt der AN an zertifizierte
Entsorgungsfachbetriebe

**1.8.5 Bauabfälle- AVV 17 04 07 - Metalle - Deponiegebühr**
Bauabfälle- AVV 17 04 07 - Metalle - Deponiegebühr,
Gebühr für Verwertung
AVV 17 04 07- gemischte Metalle.

Die Vergütung erfolgt ausschließlich gegen Vorlage der
Wiegescheine.
Der Transport wird gesondert vergütet.
Menge: 1,000 t

**1.8.6 Bauabfälle-AVV 17 04 09* - verunreinigte Metallabfälle - Deponiegebühr**
Bauabfälle- AVV 17 04 09* - Metallabfälle* -
Deponiegebühr,
Gebühr für Verwertung
AVV 17 04 09*- Metallabfälle, die durch gefährliche
Stoffe
verunreinigt sind.

Die Vergütung erfolgt ausschließlich gegen Vorlage der
Wiegescheine.
Der Transport wird gesondert vergütet.
Menge: 1,000 t

**1.8.7 Bauabfälle-AVV 17 06 03* - Künstliche Mineralfaser - Deponiegebühr**
Bauabfälle- AVV 17 06 03* - Künstliche Mineralfaser* -
Deponiegebühr,
Gebühr für Verwertung
AVV 17 06 03*- anderes Dämmmaterial, das aus
gefährlichen
Stoffen besteht oder solche Stoffe enthält (z.B.
KMF-Dämmung).

Die Vergütung erfolgt ausschließlich gegen Vorlage der
Wiegescheine.
Der Transport wird gesondert vergütet.
Menge: 1,000 t

**1.8.8 Bauabfälle- AVV 17 09 04 - gemischte Bau- und Abbruchabfälle**
Bauabfälle- AVV 17 09 04 - gemischte Bau- und
Abbruchabfälle
mit Ausnahme derjenigen, die unter 17 09 01, 17 09 02
und 17
09 03 fallen.
Deponiegebühr, Gebühr für die Verwertung.

Die Vergütung erfolgt ausschließlich gegen Vorlage der
Wiegescheine.
Der Transport wird gesondert vergütet.
Menge: 10,000 t

**1.8.9 Bauabfälle- AVV 17 02 03 - Kunststoff,**
Bauabfälle- AVV 17 02 03 - Kunststoff,
Deponiegebühr, Gebühr für die Verwertung.

Die Vergütung erfolgt ausschließlich gegen Vorlage der
Wiegescheine.
Der Transport wird gesondert vergütet.
Menge: 5,000 t

**1.8.10 Elektronische Bearbeitung der Transportpapiere, als Zulage.**
Elektronische Bearbeitung der Transportpapiere wie
Begleit-
oder Übernahmescheine sowie Registerbelege, als Zulage.

Die Vergütung erfolgt ausschließlich, wenn alle Angaben
entsprechend der Vorgabe des AG erfolgt sind und wenn
der
AG die Scheine im System (ZEDAL) einsehen kann.
Dem AG sind gemäß Vorbemerkung zwei
zeichnungsberechtigte Personen für die elektronische
Bearbeitung der Begleitscheine zu benennen.

Die Vergütung erfolgt je Schein.
Menge: 2,000 Stk

**1.8.11 Bearbeitung Dokumentation gem, GewAbfV**
*** Pauschalposition
Erstellung der Dokumentation gemäß der beigefügten
Vorlage
entsprechend der Gewerbeabfallverordnung ( GewAbfV).

Es sind die in der Vorlage enthaltenen Tabellen
entsprechend
der auf der Baustelle anfallenden Abfälle zu
dokumentieren. Die
Trennung u.a. nach Entsorgungsanlage und der Nachweis
des
Verbleibs (Recycling, Beseitigung usw.) ist
entsprechend zu
erfassen.

Sollten in Ausnahmefällen gemischte Abfälle anfallen,
so ist
dies entsprechend der Vorlage zu begründen und mit den
entsprechenden Unterlagen durch den Entsorger zu
belegen.
Diese Aufwendungen sind einzukalkulieren.

Die Dokumentation ist spätestens mit der
Schlussrechnung
einzureichen. Eine Vergütung der zu entsorgenden
Abfälle, die
in den Tabellen zu erfassen sind, kann nur bei Vorlage
der
Dokumentation erfolgen.
Menge: 1,000 psch

### Titel 2 Haustechnik

#### Bereich 2.1 KG 410 - Abwasser- und Wasseranlagen

*Hinweis: SCHOTTUNGEN IN WÄNDEN*

**Ausführungsbeschreibung 9 EDF MLAR TW Wand R90**
*EDF MLAR TW Wand R90*
EDF MLAR TW Wand R90
DN 110
Durchmesser über 150 bis 200 mm, freier Ringspalt im
Durchbruch über 30 bis 40 mm, Spalt füllen mit
Brandschutzmörtel.

angebotenes Fabrikat und Hersteller:
(Bietereinträge)

'..............................'

'..............................'

Einbauort:
C-008

**2.1.1 Brandschutzabschottung Rohr Stahl R90 DN110 Gebäude Wand D 240mm Durchm. 150-200mm**
*** gemäß Ausführungsbeschreibung 9
STLB-Bau 2024-10 047
Brandschutzabschottung von Rohrleitung aus Stahl, mit
allgemeinem bauaufsichtlichen Prüfzeugnis/allgemeiner
bauaufsichtlicher Zulassung, Feuerwiderstandsklasse R
90 DIN
EN 13501-2,
Rohrleitung mit vorh. Wärmedämmung, DN 110, Dämmung aus
Mineralwolle, Brandverhaltensklasse DIN EN 13501-1 A1
(nichtbrennbar), Verlegung im Gebäude, Arbeitshöhe des
Montageortes bis 3,5 m über der Standfläche des hierfür
erforderlichen Gerüstes, Wand aus Mauerwerk, Dicke 240
mm,
runder Durchbruch ohne Hüllrohr, Durchmesser über 150
bis
200 mm, freier Ringspalt im Durchbruch über 30 bis 40
mm,
Spalt füllen mit Brandschutzmörtel.
Menge: 1,000 St

**Ausführungsbeschreibung 10 EDF MLAR TW Wand R90**
*EDF MLAR TW Wand R90*
EDF MLAR TW Wand R90
DW 50, Conlit 150 U - Rohrschale
DW 120,

Mörtelschott Flamro Novasit Combi 90 oder glw.
angebotenes Fabrikat und Hersteller:
(Bietereinträge)

'..............................'

'..............................'

Einbauort:
C-063
A-005

**2.1.2 Brandschutzabschottung Rohr Kupfer R90 DN50 Gebäude Wand D 240mm Durchm. 50-100mm**
*** gemäß Ausführungsbeschreibung 10
STLB-Bau 2024-10 047
Brandschutzabschottung von Rohrleitung aus Kupfer, mit
allgemeinem bauaufsichtlichen Prüfzeugnis/allgemeiner
bauaufsichtlicher Zulassung, Feuerwiderstandsklasse R
90 DIN
EN 13501-2,
Rohrleitung mit vorh. Wärmedämmung, DN 50, Dämmung aus
Mineralwolle, Brandverhaltensklasse DIN EN 13501-1 A1
(nichtbrennbar), Verlegung im Gebäude, Arbeitshöhe des
Montageortes bis 3,5 m über der Standfläche des hierfür
erforderlichen Gerüstes, Wand aus Mauerwerk, Dicke 240
mm,
runder Durchbruch ohne Hüllrohr, Durchmesser über 50
bis 100
mm, freier Ringspalt im Durchbruch über 40 bis 50 mm,
Spalt
füllen mit Mörtel DIN 18580, Mörtelgruppe III.
Menge: 2,000 St

**2.1.3 Medienrohre in WD zurückbauen,**
Medienrohre in Wanddurchbruch (WD) zurückbauen,
SW-Rohr DN 70-SML- nicht brennbar; TW-Rohr DN 40. PET,
brennbar; siehe Zeichng. 6;
Wanddurchbruch, Dicke bist 30cm,  mit Zementmörtel
vermörteln über gesamte Wandstärke,
Fläche beidseitig verputzen; Putz ca. 3 cm i. M.
Rohrlänge < = ca. 0,8m
Bauabfall in bauseitige Container transportieren.
Entsorgung wird gesondert vergütet.

Abrechnungsbezug:
St

Einbauort
C-019- siehe Detail Demontage von Rohrleitungen
Menge: 1,000 St

*Hinweis: SCHOTTUNGEN IN DECKEN*

**2.1.4 Medienrohre in DD zurückbauen,**
Medienrohre in DD  zurückbauen,
SW-Rohr DN 70-SML- nicht brennbar; TW-Rohr DN 40. PET,
brennbar; siehe Zeichng. 6;
Deckendurchbruch Höhe bis 35cm, mit Zementmörtel
vermörteln über gesamte Deckenhöhe,
Fläche unterseitig verputzen; Putz ca. 3 cm i. M.
Rohrlänge < = ca. 0,8m
Bauabfall in bauseitige Container transportieren.
Entsorgung wird gesondert vergütet.

Abrechnungsbezug:
St

Einbauort
C-015- siehe Detail Demontage von Rohrleitungen
Menge: 2,000 St

**2.1.5 Hüllrohr in DD zurückbauen,**
Hüllrohr in DD  zurückbauen,
Rohr <= DN 100, Rohrlänge < = ca. 0.5m
Deckendurchbruch mit Zementmörtel
vermörteln über gesamte Deckenhöhe,
Fläche verputzen; Putz ca. 3 cm i. M.

Bauteil: Wand oder Decke
Material: SML- oder KG Rohr
Abmessungen: bis DN150
Ausbauort: Kellergeschoss

Bauschutt von der Abbruchstelle zum Ladeplatz fördern,
sortieren und in Container laden.
Die Entsorgung wird gesondert vergütet.

Abrechnungsbezug:
St

Einbauort
A-027-2 x Hülse Heizung
Menge: 2,000 St

**Ausführungsbeschreibung 11 ROHRMANSCHETTE an DECKE F90**
*ROHRMANSCHETTE an DECKE F90*
ROHRMANSCHETTE an DECKE R90,
Feuerwiderstandsfähige Abschottung für Rohrleitungen
aus
Kunststoff,
System CONEL FLAM Manschette
CONEL FLAM
Z-19.53-2462
oder gleichwertig

'..............................'

'..............................'

Einbauort:
C-050 x 2

**2.1.6 SW D100- DN150, brennbar, mit Rohrmanschette**
*** gemäß Ausführungsbeschreibung 11
SW D100- DN150, brennbar, mit Rohrmanschette
deckenunterseitig feuerbeständig schotten.
Menge: 2,000 St

**2.1.7 Rohrmanschette, Ringsp. vermörteln**
Rohrmanschette, Ringsp. vermörteln,
Spalt< 50mm,
in Decke, vor Einbau der Manschette.

Einbauort:
C-050 x 2
Menge: 2,000 St

**2.1.8 Ringspalt mit Dämmung > 1.000° C ausstopfen.**
Ringspalt mit Dämmung > 1.000° C ausstopfen.
Ringspalt <50mm,
Höhe bis 30 cm,

Einbauort:
- Einbau an Decken- und Wanddurchbrüchen im Bestand
Heizleitung DN80
- C-012 - 2 Stück

Kalkulationsgrundlage: DN80
Bei abweichenden Durchmessern wird über den Rohrumfang
die Masse umgerechnet.
Menge: 10,000 St

**2.1.9 Ringspalte an Rohrleitungen <=DN80 mit BS- Silikon**
Ringspalte an Rohrleitungen <=DN80 mit BS- Silikon
R90 ca. 2cm tief verpressen, Ringspalt <50mm.
Einbau an Decken- und Wanddurchbrüchen im Bestand.

Kalkulationsgrundlage: DN80
Bei abweichenden Durchmessern wird über den Rohrumfang
die Masse umgerechnet.
Menge: 10,000 St

**2.1.10 Schallschutzbanddage, Trennstreifen zu Mauerwerk**
Schallschutzbanddage, Trennstreifen zu Mauerwerk
an SML-Rohrleitung < = DN150
im Bestand nachrüsten.
Wandstärke bis 24 cm Mauerwerk

Einbauort:
C-005
Menge: 1,000 St

**Ausführungsbeschreibung 12 BS- ROHRSCHALEN nichtbrennbar**
*BS- ROHRSCHALEN nichtbrennbar*
BS- ROHRSCHALEN nichtbrennbar

Brandschutzrohrschalen feuerbeständig R90
aus Mineralwolle, alukaschiert mit Längs-
Stoßabdeckung und
Verklebung.
Übergänge mit Alu- Klebeband an Schottung bzw.
Bestandsrohrdämmung anschließen.

Innendurchmesser < 83 mm

Dicke der Rohrschalen- Dämmung: 33.5 mm
(Kalkulationsannahme)
Dicke gem. Bestand aufnehmen und verlegen.

Material 1m vor der Trennwand und 1 m hinter der
Trennwand
verlegen.

Produkt:
Conlit 150 U Brandschutzrohrschale 83mm
Innendurchmesser/
33,5mm Dicke
Kategorie: Steinwolle
Hersteller: Rockwool
Rohrabschottungen R30 bis R120 von brennbaren und
nichtbrennbaren Rohrleitungen bei Massivwänden und
-decken
sowie leichten Trennwänden
oder gleichwertig.

angebotenes Fabrikat und Hersteller:
(Bietereinträge)

'..............................'

'..............................'

**2.1.11 Abbruch vorh. Mineralwolldämmung/KMF mit PVC- Mantel**
Abbruch vorh. Mineralwolldämmung/KMF mit PVC- Mantel
an Rohrleitungen, bis DN 80,
1m vor der Trennwand und 1 m hinter der Trennwand,
Schnitt mit Cutter vorsichtig herstellen.
Material von Leitungen trennen.
Bauabfall in staubdichte Säcke packen und in
bauseitigen
Container transportieren. Entsorgung wird gesondert
vergütet.
Arbeitsschutz gefährlicher Bauabfall.

Rohrdämmung aus KMF  aus Wand oder Decke ausbauen,
Wand- bzw. Deckenflächen und -ränder säubern.

Rohrdämmung aus Glasfaser oder Mineralwolle,
beide Materialien KMF- haltig.
Ausbau unter Berücksichtigung der TRGS 521- ,
Expositionsklasse 2, als Kleinmenge< 2.5 m2.
Die persönliche Schutzausrüstung sowie erforderliche
Baustelleneinrichtung sind in die Position
einzukalkulieren.

Dämmstoff nach Ausbau in dichtverschließbare,
reissfeste
Säcke staubdicht lagern,
von der Abbruchstelle zum Ladeplatz fördern, sortieren
und in
Deckel- Container laden.
Die Entsorgung wird gesondert vergütet.

Bauteil:  Wand oder Decke
Material:  Stahlrohr Heizungsleitungen

Abmessungen Dämmstoffhülse :  bis DN200
Ausbauort:  Kellergeschoss

Abrechnungsbezug: Je Rohr-Leitungs-Durchbruch.
Menge: 16,000 m

**2.1.12 Brandschutzrohrschalen feuerbeständig R90**
*** gemäß Ausführungsbeschreibung 12
Brandschutzrohrschalen feuerbeständig R90
aus Mineralwolle, alukaschiert mit Längs-
Stoßabdeckung und
Verklebung .
Übergänge mit Alu- Klebeband an Schottung bzw.
Bestandsrohrdämmung anschließen.

Innendurchmesser < 50 mm

Dicke der Rohrschalen- Dämmung: 30 mm
(Kalkulationsannahme)
Dicke gem. Bestand aufnehmen und verlegen.

Material 1m vor der Trennwand und 1 m hinter der
Trennwand
verlegen.
Menge: 16,000 m

**2.1.13 Trockene Steigeleitung verkleiden, F90-A/ R90**
Trockene Steigeleitung im Ixel-Bereich Wand zu Decke
nachträglich feuerbeständig F90-A/ R90 verkleiden.

Rohrdurchmesser Kalkulationsannahme: 114,3 mm,
Material: Stahl verzinkt,
einschließlich Verkleiden der Befestigungsmittel und
Bögen

Lichte Raumhöhe 2,71m

Gesamtlänge, Kalkulationsannahme: 5m

Raum 0.35b

Leitprodukt:
ROCKWOOL
CONLITH PS150 od. glw.

angebotenes Fabrikat und Hersteller:
(Bietereinträge)

'..............................'

'..............................'
Menge: 5,000 m

**2.1.14 Ausräumen brennbare Elastomerschaum- Rohrdämmung**
Ausräumen brennbare Elastomerschaum- Rohrdämmung
aus Stahllerrrohr- Wanddurchführung,
Länge bis 25 cm
Innendurchmesser Leitung DN 80mm
Außendurchmesser < 200mm,
Schnitt mit Cutter vorsichtig herstellen.
Material von Leitungen trennen.
Bauabfall in bauseitigen Container transportieren.
Entsorgung
wird gesondert vergütet.
Menge: 1,000 St

#### Bereich 2.2 KG 420 - Wärmeversorgungsanlagen

*Hinweis: SCHOTTUNGEN IN WÄNDEN*

**Ausführungsbeschreibung 13 EDF MLAR Heizleitungen Wand R90**
*EDF MLAR Heizleitungen Wand R90*
EDF MLAR Heizleitungen Wand R90
ND 80 mm, mit Außendämmung ca. 140 mm
Ringspalt mit Dämmung > 1000° C
Ringspalt bis 50 mm
Wandstärke bis 120 mm

Einbauort:
A-004-2 x
C-012-2x
C-003
C-004
C-005
C-006
C-007
C-059
C-060
C-061
C-062

angebotenes Fabrikat und Hersteller:
(Bietereinträge)

'..............................'

'..............................'

**2.2.1 Brandschutzabschottung Rohr Kupfer R90 DN80 Gebäude Wand D 115mm Durchm. 100-150mm**
*** gemäß Ausführungsbeschreibung 13
STLB-Bau 2024-10 047
Brandschutzabschottung von Rohrleitung aus Kupfer, mit
allgemeinem bauaufsichtlichen Prüfzeugnis/allgemeiner
bauaufsichtlicher Zulassung, Feuerwiderstandsklasse R
90 DIN
EN 13501-2,
Rohrleitung mit vorh. Wärmedämmung, DN 80, Dämmung aus
Mineralwolle, Brandverhaltensklasse DIN EN 13501-1 A1
(nichtbrennbar), Verlegung im Gebäude, Arbeitshöhe des
Montageortes bis 3,5 m über der Standfläche des hierfür
erforderlichen Gerüstes, Wand aus Mauerwerk, Dicke 115
mm,
runder Durchbruch ohne Hüllrohr, Durchmesser über 100
bis
150 mm, freier Ringspalt im Durchbruch über 40 bis 50
mm,
Spalt füllen mit Mörtel DIN 18580, Mörtelgruppe III.
Menge: 13,000 St

**2.2.2 Leer-Rohrhülse ausbauen für Leitung wie vor.**
Hüllrohr in DD  zurückbauen,
Rohr <= DN 80, Rohrlänge < = ca. 0.5m

Bauteil: Wand oder Decke
Material: SML- Cu- oder KG Rohr
Abmessungen: bis DN150
Ausbauort: Kellergeschoss, Leer-Rohrhülse ausbauen für
Leitung wie vor.

Bauschutt von der Abbruchstelle zum Ladeplatz fördern,
sortieren und in Container laden. Die Entsorgung wird
gesondert
vergütet.

Abrechnungsbezug:
St
Menge: 2,000 St

**Ausführungsbeschreibung 14 EDF MLAR TW Wand R90**
*EDF MLAR TW Wand R90*
EDF MLAR TW Wand R90
DN 125
Durchmesser über 150 bis 200 mm, freier Ringspalt im
Durchbruch über 40 bis 50 mm, Spalt füllen mit Mörtel,
Wandstärke bis 120 mm

Einbauort:
C 049

angebotenes Fabrikat und Hersteller:
(Bietereinträge)

'..............................'

'..............................'

**2.2.3 Brandschutzabschottung Rohr Stahl R90 DN125 Gebäude Wand D 240mm Durchm. 150-200mm**
*** gemäß Ausführungsbeschreibung 14
STLB-Bau 2024-10 047
Brandschutzabschottung von Rohrleitung aus Stahl, mit
allgemeinem bauaufsichtlichen Prüfzeugnis/allgemeiner
bauaufsichtlicher Zulassung, Feuerwiderstandsklasse R
90 DIN
EN 13501-2,
Rohrleitung mit vorh. Wärmedämmung, DN 125, Dämmung aus
Mineralwolle, Brandverhaltensklasse DIN EN 13501-1 A1
(nichtbrennbar), Verlegung im Gebäude, Arbeitshöhe des
Montageortes bis 3,5 m über der Standfläche des hierfür
erforderlichen Gerüstes, Wand aus Mauerwerk, Dicke 240
mm,
runder Durchbruch ohne Hüllrohr, Durchmesser über 150
bis
200 mm, freier Ringspalt im Durchbruch über 40 bis 50
mm,
Spalt füllen mit Mörtel DIN 18580, Mörtelgruppe III.
Menge: 1,000 St

**Ausführungsbeschreibung 15 EDF MLAR TW Wand, R90**
*EDF MLAR TW Wand, R90*
EDF MLAR TW Wand, R90
DN 150
Durchmesser über 150 bis 200 mm
Durchmesser über 150 bis 200 mm,
Wandstärke bis 120 mm

Einbauort:
A-009

angebotenes Fabrikat und Hersteller:
(Bietereinträge)

'..............................'

'..............................'

**2.2.4 Brandschutzabschottung Rohr Stahl R90 DN150 Gebäude Wand D 240mm Durchm. 150-200mm**
*** gemäß Ausführungsbeschreibung 15
STLB-Bau 2024-10 047
Brandschutzabschottung von Rohrleitung aus Stahl, mit
allgemeinem bauaufsichtlichen Prüfzeugnis/allgemeiner
bauaufsichtlicher Zulassung, Feuerwiderstandsklasse R
90 DIN
EN 13501-2,
Rohrleitung mit vorh. Wärmedämmung, DN 150, Dämmung aus
Mineralwolle, Brandverhaltensklasse DIN EN 13501-1 A1
(nichtbrennbar), Verlegung im Gebäude, Arbeitshöhe des
Montageortes bis 3,5 m über der Standfläche des hierfür
erforderlichen Gerüstes, Wand aus Mauerwerk, Dicke 240
mm,
runder Durchbruch ohne Hüllrohr, Durchmesser über 150
bis
200 mm.
Menge: 1,000 St

*Hinweis: SCHOTTUNGEN IN DECKEN*
SCHOTTUNGEN IN DECKEN
Deckenhöhe, Kalkulationsansatz 30cm

**2.2.5 Ringspaltdämmung im Deckenbereich entfernen**
Ringspaltdämmung im Deckenbereich entfernen
und durch Mineralwolle > 1.000 Grad C ersetzen, Spalt
fest ausstopfen.
Rohr nichtbrennbar. DN 80
Dicke der Dämmung: 30 mm

Rohrspaltdämmung aus Glasfaser oder Mineralwolle,
beide Materialien KMF- haltig.
Ausbau unter Berücksichtigung der TRGS 521- ,
Expositionsklasse 2, als Kleinmenge< 2.5 m2.
Die persönliche Schutzausrüstung sowie erforderliche
Baustelleneinrichtung sind in die Position
einzukalkulieren.

Dämmstoff nach Ausbau in dichtverschließbare,
reissfeste
Säcke staubdicht lagern,
von der Abbruchstelle zum Ladeplatz fördern, sortieren
und in
Deckel- Container laden.
Die Entsorgung wird gesondert vergütet.

Bauteil:  Wand oder Decke
Material:  Stahlrohr Heizungsleitungen

Abmessungen Dämmstoffhülse :  bis DN200
Ausbauort:  Kellergeschoss

Abrechnungsbezug: Je Rohr-Leitungs-Durchbruch.

Siehe
Detail HZ- Leitungen in Decke
Zeichnung 8

Einbauort:
C-013-2x
C-014-2x
C-016-2x
C-017-2x
C-018-2x
C-020-2x
C-021-2x
C-022-2x
C-023-2x
C-024-2x
C-025-2x
C-026-2x
C-027-2x
C-028-2x
C-029-2x
C-030-2x
C-031-2x
C-032-2x
C-033-2x
C-043-2x
C-044-2x
C-046-2x
C-047-1x
C-048-1x
C-051-2x
C-056-2x
C-057-2x
A-001-2x
A-002-2x
A-003-2x
A-010-2x
A-011-2x
A-013-2x
A-014-2x
A-015-2x
A-016-2x
A-017-2x
A-018-1x
A-020-2x
A-021-2x
A-023-2x
A-026-2x
A-028-2x
A-029-2x
Menge: 83,000 St

**Ausführungsbeschreibung 16 BS- ROHRSCHALEN nichtbrennbar**
*BS- ROHRSCHALEN nichtbrennbar*
BS- ROHRSCHALEN nichtbrennbar

Brandschutzrohrschalen feuerbeständig R90
aus Mineralwolle, alukaschiert mit Längs-
Stoßabdeckung und
Verklebung.
Übergänge mit Alu- Klebeband an Schottung bzw.
Bestandsrohrdämmung anschließen.

Innendurchmesser < 83 mm

Dicke der Rohrschalen- Dämmung: 33.5 mm
(Kalkulationsannahme)
Dicke gem. Bestand aufnehmen und verlegen.

Material 1m vor der Trennwand und 1 m hinter der
Trennwand
verlegen.

Produkt:
Conlit 150 U Brandschutzrohrschale 83mm
Innendurchmesser/
33,5mm Dicke
Kategorie: Steinwolle
Hersteller: Rockwool
Rohrabschottungen R90 von brennbaren und
nichtbrennbaren
Rohrleitungen bei Massivwänden und -decken sowie
leichten
Trennwänden
oder gleichwertig.

angebotenes Fabrikat und Hersteller:
(Bietereinträge)

'..............................'

'..............................'

**2.2.6 Abbruch vorh. Mineralwolldämmung/ KMF mit PVC- Mantel**
Abbruch vorh. Mineralwolldämmung/ KMF mit PVC- Mantel
an Rohrleitungen, bis DN 100,
0.75m hinter der Deckendurchbruch,
Schnitt mit Cutter vorsichtig herstellen.
Material von Leitungen trennen.
Bauabfall in staubdichte Säcke packen und in
bauseitigen
Container transportieren.
Arbeitsschutz gefährlicher Bauabfall, Mineralwolle
einhalten.

Rohrdämmung aus KMF abbrechen,
unterschiedlicher Abmessungen aus Wand oder Decke aus
bauen, Wand- bzw. Deckenflächen und -ränder säubern.

Rohrdämmung aus Glasfaser oder Mineralwolle,
beide Materialien KMF- haltig.
Ausbau unter Berücksichtigung der TRGS 521- ,
Expositionsklasse 2, als Kleinmenge< 2.5 m2.
Die persönliche Schutzausrüstung sowie erforderliche
Baustelleneinrichtung sind in die Position
einzukalkulieren.

Dämmstoff nach Ausbau in dichtverschließbare,
reissfeste
Säcke staubdicht lagern,
von der Abbruchstelle zum Ladeplatz fördern, sortieren
und in
Deckel- Container laden.
Die Entsorgung wird gesondert vergütet.

Bauteil:  Wand oder Decke
Material:  Stahlrohr Heizungsleitungen

Abmessungen Dämmstoffhülse :  bis DN200
Ausbauort:  Kellergeschoss

Abrechnungsbezug: Je Rohr-Leitungs-Durchbruch.
Menge: 113,000 m

**2.2.7 Brandschutzrohrschalen feuerbeständig R90**
*** gemäß Ausführungsbeschreibung 16
Brandschutzrohrschalen feuerbeständig R90
aus Mineralwolle, alukaschiert mit Längs-
Stoßabdeckung und
Verklebung .
Übergänge mit Alu- Klebeband an Schottung bzw.
Bestandsrohrdämmung anschließen.

Innendurchmesser: 83 mm

Dicke der Rohrschalen- Dämmung: 33.5 mm
(Kalkulationsannahme)
Dicke gem. Bestand aufnehmen und verlegen.

Material 0.75m hinter dem Deckendurchbruch verlegen.
Menge: 113,000 m

**2.2.8 PVC- Mantel neu herstellen**
PVC- Mantel neu herstellen
Abmessungen Dämmstoffhülse : bis DN200,
PVC- Folienkaschierung nachträglich auf
Dämmstoffhülsen und/
oder Rohrschalen herstellen.
Anschlüsse und Abschlüsse mit gleichfarbigen Klebeband
herstellen.
Menge: 113,000 m

**2.2.9 Zulage PVC- Mantel- Bogen 90 Grad**
Zulage PVC- Mantel- Bogen 90 Grad
Abmessungen Dämmstoffhülse : bis DN200,
PVC- Folienkaschierung nachträglich auf
Dämmstoffhülsen und/
oder Rohrschalen herstellen.
Anschlüsse und Abschlüsse mit gleichfarbigen Klebeband
herstellen.
Menge: 113,000 St

**2.2.10 U- Rohrschale als 90 Grad Bogen,**
U- Rohrschale als 90 Grad Bogen,
Zulage, sonst wie vor beschrieben.
Menge: 83,000 St

**2.2.11 Blechmantel um Heizleitung vor Schottung entfernen.**
Blechmantel um Heizleitung vor Schottung entfernen.
Kalkulationsannahme Länge ca. 75cm,
Durchmesser Leitung gedämmt ca. DN200
Zulage zur Vorposition.

Blech bis zum nächsten Falz öffnen.

Einbauort:
A-021
A-023
Menge: 4,000 St

**2.2.12 Blechmantel um Heizleitung nachrüsten**
Blechmantel um Heizleitung nachrüsten
Blechmantel um Heizleitung nach Schottungsmaßnahmen neu
herstellen.
Kalkulationsannahme Länge ca. 75cm,
Durchmesser Leitung gedämmt ca. DN200

Blech bis zum nächsten Falz führen.

Einbauort:
A-021
A-023
Menge: 4,000 m

**Ausführungsbeschreibung 17 ROHRLEITUNGSABHÄNGUNG Decke**
*ROHRLEITUNGSABHÄNGUNG Decke*
ROHRLEITUNGSABHÄNGUNG Decke
Rohrleitungen im Bereich von BS- Schotten
nachbefestigen.
Halterung im Abstand <50cm an HZ-Leitung für DD
nachrüsten

**2.2.13 Rohrschellen an Heizungsleitungen bis DN80,**
*** gemäß Ausführungsbeschreibung 17
Rohrschellen an Heizungsleitungen bis DN80,
mit EPDM Gummi,
Stockschraube und Befestigungsmittel,
Länge bis 20cm
einschließlich Bolzen, Muttern,
für nachträgliche Abhänger an Decke in der Nähe des
Deckendurchbruches.
Menge: 83,000 St

**Ausführungsbeschreibung 18 ROHRTRAVERSEN für nachträgliche vert. Leitungsbefestigu**
*ROHRTRAVERSEN für nachträgliche vert. Leitungsbefestigung*
ROHRTRAVERSEN für nachträgliche vert.
Leitungsbefestigung
quer zur Laufrichtung Flur.
Hinweis: Die Decken aus Betonhohlsteinen sind für eine
direkte
Befestigung nicht geeignet.
Die Traversen spannen daher von Flurwand zur Flurwand.
Die Auswahl der ausreichenden Steghöhe erfolgt über den
Fachunternehmer.

**2.2.14 Vierkant- Rohrtraverse nachrüsten, 41/41/7,5 mm T=2.5mm**
*** gemäß Ausführungsbeschreibung 18
Vierkant- Rohrtraverse nachrüsten, 41/41/7,5 mm T=2.5mm
Stahlprofile für Installationen
Spannweite: 2,25m
Material feuerverzinkt

Kalkulationsgrundlage
Bezeichnung: STU 41/41/2,5 mm
Abmessung: 41/41/7,5 mm
Dicke 2,50mm
Stockschraube oder Gewindestange in Traverse
verschrauben.

Einbauort:
C-052
Menge: 14,000 m

**2.2.15 Vierkant- Rohrtraverse nachrüsten, 41/82/2,5 mm T=2.5mm**
*** gemäß Ausführungsbeschreibung 18
Vierkant- Rohrtraverse nachrüsten, 41/82/2,5 mm T=2.5mm
Stahlprofile für Installationen
Spannweite: 2,25m
Material feuerverzinkt

Kalkulationsgrundlage
Bezeichnung: STU 41/82/2,5 mm
Abmessung: 41/82/2,5 mm
Dicke 2,50mm
Stockschraube oder Gewindestange in Traverse
verschrauben.
Menge: 5,000 m

**Ausführungsbeschreibung 19 ROHRLEITUNGSABHÄNGUNG Wand**
*ROHRLEITUNGSABHÄNGUNG Wand*
ROHRLEITUNGSABHÄNGUNG Wand
Rohrleitungen im Bereich von BS- Schotten
an Wanddurchbrüchen
nachbefestigen.
Halterung im Abstand <=50cm an HZ-Leitung WD nachrüsten

**2.2.16 Rohrschellen an Heizungsleitungen bis DN80,**
*** gemäß Ausführungsbeschreibung 19
Rohrschellen an Heizungsleitungen bis DN80,
mit EPDM Gummi,
M12 Gewindestange,
Länge bis 20cm
einschließlich Bolzen, Muttern,
für nachträgliche Abhänger
oder Aufständerung an Traversen horizontal nachrüsten.
Vorhandene Rohrisolation aus PVC- Schale und
Mineralwolle
KMF haltig, vorsichtig öffnen und nach Einbau wieder
schließen.
Menge: 28,000 St

**2.2.17 Rohrschellen an Heizungsleitungen bis DN30,**
Rohrschellen an Heizungsleitungen bis DN30,
als nachträgliche Abhänger an Traverse mit
Gewindestange
w.v. nachrüsten.
Vorhandene Rohrisolation aus PVC- Schale und
Mineralwolle
KMF haltig, vorsichtig öffnen und nach Einbau wieder
schließen.
Menge: 6,000 St

**2.2.18 Rohrschelle DN 100 SML**
Rohrschelle DN 100 SML
mit Gewindestab als zusätzliche Abhängung/
Unterstützung an
Traverse verschrauben,
Höhe bis 50 cm.
Gewindestab Durchmesser > M12 gem. Herstellervorschrift
Menge: 10,000 St

**2.2.19 Rohrschelle bis DN 70 Cu- Heizleitung,**
Rohrschelle bis DN 70 Cu- Heizleitung,
mit Gewindestab als zusätzliche Abhängung an Traverse
verschrauben,
Höhe bis 50 cm.
Gewindestab Durchmesser >= M12 gem.
Herstellervorschrift.
Vorhandene Rohrisolation aus PVC- Schale und
Mineralwolle
KMF haltig, vorsichtig öffnen und nach Einbau wieder
schließen.
Menge: 4,000 St

**2.2.20 Rohrschelle DN 50 Cu**
Rohrschelle DN 50 Cu
mit Gewindestab als zusätzliche Abhängung an Traverse
verschrauben,
Höhe bis 50 cm.
Gewindestab Durchmesser > M12 gem. Herstellervorschrift
Vorhandene Rohrisolation aus PVC- Schale und
Mineralwolle
KMF haltig, vorsichtig öffnen und nach Einbau wieder
schließen.
Menge: 4,000 St

*Hinweis: SONSTIGES*

**2.2.21 Abbruch SML DN 100 AW- Rohr**
Abbruch SML DN 100 AW- Rohr,
Bauabfall zum bauseitigen Container transportieren.
Menge: 5,000 m

**2.2.22 Rohraustausch SML DN100 gegen HT DN100**
Rohraustausch SML DN100 gegen HT DN100
(wg. Gemischtinstallation)
einschließlich zugehöriger Befestigungsmittel.
Befestigung direkt in Mauerwerk oder Beton mit
Rohrschellen.
Menge: 5,000 m

**2.2.23 Zulage für Bögen und Formstücke der Vorposition**
Zulage für Bögen und Formstücke der Vorposition
HT DN100.
Anschluss an vorhandene Rohrinstallation mit
Formstücken
herstellen.
Je Muffe/ Formstück
Menge: 3,000 St

**2.2.24 HT DN 100 Rohr Reduzierung auf HT DN80**
HT DN 100 Rohr Reduzierung auf HT DN80,
Formstück einbauen.
Menge: 1,000 St

*Hinweis: STUNDENARBEITEN Facharbeiter für Sanitärtechnik*
STUNDENARBEITEN Facharbeiter für Sanitärtechnik
auf Anweisung der Bauleitung und/oder des AG
- Freischalten und Wiederinbetriebnahme von
Rohrleitungen.

**2.2.25 Arbeiter-in sämtliche Kosten/Zuschläge**
STLB-Bau 2024-10 091
Stundenlohnarbeiten durch Arbeiter/-in
der Verrechnungssatz für die jeweilige Arbeitskraft
umfasst
sämtliche Aufwendungen wie Lohn- und Gehaltskosten,
Lohn-
und Gehaltsnebenkosten, Zuschläge, lohngebundene und
lohnabhängige Kosten, sonstige Sozialkosten,
Gemeinkosten,
Wagnis und Gewinn.
Menge: 16,000 h

#### Bereich 2.3 KG 440 - Starkstromanlagen

*Hinweis: VORTEXT Brandschutzabschottung Leitungsanlagen*
VORTEXT Brandschutzabschottung Leitungsanlagen
MW-Pl.Schott S90/ EI90

Ausführung als Hartschott bestehend aus Spezialmörtel
NOVASIT BM od. glw.

Die Schottdicke muss in Wand- und Deckendurchführungen
>= 150 mm betragen. Die Abschottungsgröße darf in
Wänden maximal 100 cm x 200 cm (BxH) oder 200 cm x 100
cm (BxH) betragen und in Decken 100 cm Breite bei
unbegrenzter Länge. Die maximale Medienbelegung darf
60% der Rohbauöffnung nicht überschreiten.

Das Öffnen und Wiederverschließen der Schottung zur
Nachbelegung muss mit geringem Aufwand möglich sein.

Das angebotene System muss vom Deutschen Institut für
Bautechnik allgemein bauaufsichtlich zugelassen sein.

Vorgesehenes System gemäß allgemeiner
Bauartgenehmigung
Z-19.53-2482

Zulassungsinhaber:
FLAMRO Brandschutz-Systeme GmbH
Am Sportplatz 2
56291 Leiningen

oder gleichwertig.

angebotenes Fabrikat und Hersteller:
(Bietereinträge)

'..............................'

'..............................'

Die weiterführende Dämmung (Streckenisolierung) bei
der Durchführung von unisolierten nichtbrennbaren
Rohren, Elektroinstallationsrohren und/oder Hohlleiterkabeln und/oder Brandschutzbandagen / Streckenisolierungen bei nichtbrennbaren Rohrleitungen mit
Synthese-Kautschuk Isolierungen und/oder
Rohrmanschetten bei der Durchführung von brennbaren
Rohren ist  als Zusatzposition berücksichtigt.

*Hinweis: EINZELLEITUNGEN*

**Ausführungsbeschreibung 20 EDF MLAR- Decke, Einzelkabel, S90/ EI90**
*EDF MLAR- Decke, Einzelkabel, S90/ EI90*

**2.3.1 Brandschutzabschottung Kabel S90 Gebäude Decke D 300mm**
*** gemäß Ausführungsbeschreibung 20
STLB-Bau 2024-10 047
Brandschutzabschottung an Kabeln
Feuerwiderstandsklasse S
90 DIN 4102-9, nach Leitungsanlagen-Richtlinie (LAR)
des
Bundeslandes der Ausführung/Muster
Leitungsanlagen-Richtlinie (MLAR), freier Ringspalt im
Durchbruch über 30 bis 40 mm, Spalt füllen mit
Mineralwolle,
Baustoffklasse DIN 4102-1 A (nichtbrennbar),
Schmelzpunkt
größer gleich 1000 Grad C, im Gebäude, Arbeitshöhe des
Montageortes bis 3,5 m über der Standfläche des hierfür
erforderlichen Gerüstes, Decke aus Porenbeton, Dicke
300
mm.
Menge: 3,000 St

**Ausführungsbeschreibung 21 EDF MLAR- Wand, Einzelkabel S90/ EI90**
*EDF MLAR- Wand, Einzelkabel S90/ EI90*
EDF MLAR- Wand, Einzelkabel  S90/ EI90

Einbauort:
C-009

**2.3.2 Brandschutzabschottung Kabel S90 Gebäude Wand D 240mm**
*** gemäß Ausführungsbeschreibung 21
STLB-Bau 2024-10 047
Brandschutzabschottung an Kabeln
Feuerwiderstandsklasse S
90 DIN 4102-9, nach Leitungsanlagen-Richtlinie (LAR)
des
Bundeslandes der Ausführung/Muster
Leitungsanlagen-Richtlinie (MLAR), freier Ringspalt im
Durchbruch über 30 bis 40 mm, Spalt füllen mit
Mineralwolle,
Baustoffklasse DIN 4102-1 A (nichtbrennbar),
Schmelzpunkt
größer gleich 1000 Grad C, im Gebäude, Arbeitshöhe des
Montageortes bis 3,5 m über der Standfläche des hierfür
erforderlichen Gerüstes, Wand aus Mauerwerk, Dicke 240
mm.
Menge: 1,000 St

**Ausführungsbeschreibung 22 EDF MLAR- Wand, Kabelbündel 30mm Durchm. S90/ EI90**
*EDF MLAR- Wand, Kabelbündel 30mm Durchm. S90/ EI90*

**2.3.3 Brandschutzabschottung Kabel S90 Gebäude Wand D 240mm**
*** gemäß Ausführungsbeschreibung 22
STLB-Bau 2024-10 047
Brandschutzabschottung an Kabeln
Feuerwiderstandsklasse S
90 DIN 4102-9, nach Leitungsanlagen-Richtlinie (LAR)
des
Bundeslandes der Ausführung/Muster
Leitungsanlagen-Richtlinie (MLAR), freier Ringspalt im
Durchbruch über 40 bis 50 mm, Spalt füllen mit
Mineralwolle,
Baustoffklasse DIN 4102-1 A (nichtbrennbar),
Schmelzpunkt
größer gleich 1000 Grad C, im Gebäude, Arbeitshöhe des
Montageortes bis 3,5 m über der Standfläche des hierfür
erforderlichen Gerüstes, Wand aus Mauerwerk, Dicke 240
mm.
Menge: 4,000 St

**Ausführungsbeschreibung 23 EDF MLAR- Wand, Kabelbündel 100mm Durchm. S90/ EI90**
*EDF MLAR- Wand, Kabelbündel 100mm Durchm. S90/ EI90*
EDF MLAR- Wand, Kabelbündel 100mm Durchm. S90/ EI90
Mörtelschott Flamro Novasit Combi 90
Z-19.53-2482

Einbauort:
A-006
A-007
A-009

**2.3.4 Brandschutzabschottung Kabel S90 Gebäude Wand D 240mm**
*** gemäß Ausführungsbeschreibung 23
STLB-Bau 2024-10 047
Brandschutzabschottung an Kabeln
Feuerwiderstandsklasse S
90 DIN 4102-9, nach Leitungsanlagen-Richtlinie (LAR)
des
Bundeslandes der Ausführung/Muster
Leitungsanlagen-Richtlinie (MLAR), freier Ringspalt im
Durchbruch über 30 bis 40 mm, Spalt füllen mit
Mineralwolle,
Baustoffklasse DIN 4102-1 A (nichtbrennbar),
Schmelzpunkt
größer gleich 1000 Grad C, im Gebäude, Arbeitshöhe des
Montageortes bis 3,5 m über der Standfläche des hierfür
erforderlichen Gerüstes, Wand aus Mauerwerk, Dicke 240
mm.
Menge: 6,000 St

**Ausführungsbeschreibung 24 KABELPRITSCHEN in Mörtelschotts S90 als WD S90/ EI90**
*KABELPRITSCHEN in Mörtelschotts S90 als WD S90/ EI90*
KABELPRITSCHEN in Mörtelschotts S90 als WD S90/ EI90
Wanddurchbruch

Siehe
Detail: Ansicht 2- Achse 9
Detail: Ansicht 3- Achse 13

Einbauorte:

-C-058-
WD ca. 85 x 30 cm- Ansicht 2
Wanddurchbruch mit 2 Kabelpritschen 150mm

-A 030
WD ca. 27 x 85 cm- Ansicht 3
Wanddurchbruch mit 2 Kabelprischen

**2.3.5 ELT- Kabelwannenverkleidung aus KMF Platten, Teilabbruch.**
ELT- Kabelwannenverkleidung aus KMF Platten,
Teilabbruch.
Abmessung/ Abwicklung: 76+31 cm= 107cm
Dicke 35mm
Teilabbruch jeweils 1 m vor und hinter den
Trockbauwänden an
T .04

Material ausbauen, Wand- bzw. Deckenflächen und -ränder
säubern.

Dämmung aus Mineralwolle, KMF- haltig.
Ausbau unter Berücksichtigung der TRGS 521- ,
Expositionsklasse 2, als Kleinmenge< 2.5 m2.
Die persönliche Schutzausrüstung sowie erforderliche
Baustelleneinrichtung sind in die Position
einzukalkulieren.

Dämmstoff nach Ausbau in dichtverschließbare,
reissfeste
Säcke staubdicht lagern,
von der Abbruchstelle zum Ladeplatz fördern, sortieren
und in
Deckel- Container laden.
Die Entsorgung wird gesondert vergütet.

Bauteil:  Wand
Ausbauort:  Kellergeschoss
Abrechnungsbezug: Je Abbruch-Stelle.
Menge: 2,000 m

**2.3.6 Brandschutzabschottung Leitungsanlagen Mörtelschott S90 0,2-0,3m2 Gebäude Wand D 240mm**
*** gemäß Ausführungsbeschreibung 24
STLB-Bau 2024-10 047
Brandschutzabschottung an Kabel-/Leitungsanlagen als
Mörtelschott, Feuerwiderstandsklasse S 90 DIN 4102-9,
mit
allgemeinem bauaufsichtlichen Prüfzeugnis/allgemeiner
bauaufsichtlicher Zulassung, eckiger Durchbruch,
Querschnitt
über 0,2 bis 0,3 m2, Baustoffklasse DIN 4102-1 A
(nichtbrennbar), Schmelzpunkt größer gleich 1000 Grad
C, im
Gebäude, Arbeitshöhe des Montageortes bis 3,5 m über
der
Standfläche des hierfür erforderlichen Gerüstes, Wand
aus
Mauerwerk, Dicke 240 mm.
Menge: 2,000 St

**Ausführungsbeschreibung 25 KABELPRITSCHEN in Weichschott S90 als WD S90/ EI90**
*KABELPRITSCHEN in Weichschott S90 als WD S90/ EI90*
KABELPRITSCHEN in Weichschott S90 als WD S90/ EI90
Wanddurchbruch

Conlit Penetration Board - Kabeltragsystem oder glw.

angebotenes Fabrikat und Hersteller:
(Bietereinträge)

'..............................'

'..............................'

Siehe
Detail: Ansicht 2- Achse 9

Einbauorte:
-C 069/ C 064A
WD ca. 55 x 40 cm- Ansicht 2
Wanddurchbruch mit 2 Kabelpritschen 300mm

**2.3.7 Brandschutzabschottung Leitungsanlagen MW-Pl.Schott S90 0,2-0,3m2 Gebäude Wand D 240mm**
*** gemäß Ausführungsbeschreibung 25
STLB-Bau 2024-10 047
Brandschutzabschottung an Kabel-/Leitungsanlagen als
Mineralwolleplattenschott, Feuerwiderstandsklasse S 90
DIN
4102-9, mit allgemeinem bauaufsichtlichen
Prüfzeugnis/allgemeiner bauaufsichtlicher Zulassung,
eckiger
Durchbruch, Querschnitt über 0,2 bis 0,3 m2,
Baustoffklasse
DIN 4102-1 A (nichtbrennbar), Schmelzpunkt größer
gleich
1000 Grad C, im Gebäude, Arbeitshöhe des Montageortes
bis
3,5 m über der Standfläche des hierfür erforderlichen
Gerüstes,
Wand aus Mauerwerk, Dicke 240 mm.
Menge: 1,000 St

**Ausführungsbeschreibung 26 BRANDSCHUTZBANDAGEN S90, EI90**
*BRANDSCHUTZBANDAGEN S90, EI90*
BRANDSCHUTZBANDAGEN S90, EI90
für Kabelbeschichtung,
für Nullabstand von Kabel- und Rohrabschottung.

Beschichtung von Kabeln, Kabelbündeln und Kabeltrassen
mit einem ablativen Brandschutzanstrich für innen und
außen zur Kapselung der Brandlast und zur Verhinderung
der Brandfortleitung über die Kabelanlagen.

Brandabschottungen S 90,  EI 90, für die Herstellung
von
Brandschutzfugen und Membranen und als ablative
Brandschutzbeschichtung, für Kabel- und Kabeltrassen im
Innen- und Außenbereich geeignet.
Die Kabel bzw. Kabelpritschen mit Tragekonstruktion
sind gemäß Prüfbescheinigung umlaufend zu beschichten.

Die Brandschutzeigenschaften der Beschichtung müssen
durch ein Zertifikat einer akkreditierten
Zertifizierungsstelle nachgewiesen werden. Die
Beschichtung muss durch Factory Mutual zertifiziert
und freigegeben sein.

Nachweise:
DNV GL Certificate No. TAE00003BN
IEC 60332-3-22, Cat. A: 2018 für 60 Minuten

FM - Certificate of Compliance
Approval Identification: 3037058
FM Approval research class: 3971

Der angebotene Baustoff muss europäisch zugelassen
sein.

Produktmerkmale:
Lösemittelfrei, APEO-frei, halogen-, borat- und
weichmacherfrei
Wasserundurchlässig nach DIN 1048
Öl- und benzinresistent
Wetterfest/UV-beständig nach DIN 53 384
Alterungsbeständig, mechanisch belastbar
Auch bei hoher Schichtdicke nach Trocknung flexibel
Nach Durchtrocknung temperaturbeständig bis -40 °C

Umwelt:
Umwelt-Produktdeklaration muss vorhanden sein.
Registriert im DGNB Navigator:

angebotenes Fabrikat und Hersteller:
(Bietereinträge)

'..............................'

'..............................'

**2.3.8 Brandschutzbeschichtung S90 für Einzel- Kabel**
*** gemäß Ausführungsbeschreibung 26
Brandschutzbeschichtung S90 für Einzel- Kabel
Durchmesser <50mm
Menge: 8,000 m

**2.3.9 Brandschutzbeschichtung S90 für Kabelbündel <30mm**
*** gemäß Ausführungsbeschreibung 26
Brandschutzbeschichtung S90 für Kabelbündel <30mm
Durchmesser <30mm
Menge: 8,000 m

**2.3.10 Brandschutzbeschichtung S90 für Kabelbündel <100mm**
*** gemäß Ausführungsbeschreibung 26
Brandschutzbeschichtung S90 für Kabelbündel <100mm
Durchmesser <100mm
Menge: 12,000 m

**2.3.11 Brandschutzbeschichtung S90 für Kabeltrassen 150-180mm**
*** gemäß Ausführungsbeschreibung 26
Brandschutzbeschichtung S90 für Kabeltrassen 150-180mm
breit
Menge: 8,000 m

**2.3.12 Brandschutzbeschichtung S90 für Kabeltrassen 300mm**
*** gemäß Ausführungsbeschreibung 26
Brandschutzbeschichtung S90 für Kabeltrassen 300mm
breit.
Menge: 8,000 m

*Hinweis: SONSTIGES*

**2.3.13 Deckenleuchte neu**
Deckenleuchte neu
Kellerlampe oval Leuchte Schiffsarmatur IP44 Keller
E27 LED
Garage Schildkröte,
nach Vorgabe AG an Wand oder Decke montieren und
elektrisch mit Aufputzuleitung in PVC- Rohr bis 10 m
anschließen.
Menge: 1,000 St

**2.3.14 Kabelpritschen bis 300mm breit, Auskrag. bis 800 mm**
Kabelpritschen bis 300mm breit,
nachträglich mit Wandhalterung,
Auskragung bis 700 mm,
abfangen bzw. zusätzlich auflagern,
einschl. Befestigungsmittel in Mauerwerk.

Hinweis: Die Kabelpritschen müssen im Abstand von <50cm
von der feuerbeständigen Trennwand zusätzlich
aufgelagert/
unterstützt werden.
Menge: 18,000 St

*Hinweis: STUNDENARBEITEN Facharbeiter für Elektrotechnik*
STUNDENARBEITEN Facharbeiter für Elektrotechnik
auf Anweisung der Bauleitung und/oder des AG

- lose Kabel auf Kabeltrassen umverlegen bzw. absenken.
Ansicht 1- Achse 5
- Freischaltung von Elt- Leitungen,
Wiederinbetriebnahme
- Belegte Kabelwanne höher hängen
- vorhandene Deckenleuchte versetzen

**2.3.15 Arbeiter-in sämtliche Kosten/Zuschläge**
STLB-Bau 2024-10 091
Stundenlohnarbeiten durch Arbeiter/-in
der Verrechnungssatz für die jeweilige Arbeitskraft
umfasst
sämtliche Aufwendungen wie Lohn- und Gehaltskosten,
Lohn-
und Gehaltsnebenkosten, Zuschläge, lohngebundene und
lohnabhängige Kosten, sonstige Sozialkosten,
Gemeinkosten,
Wagnis und Gewinn.
Menge: 16,000 h

#### Bereich 2.4 KG 410, KG 420, KG 430 Kombischotte

**Ausführungsbeschreibung 27 KOMBISCHOTT Ansicht 1- 67 x 40 cm**
*KOMBISCHOTT Ansicht 1- 67 x 40 cm*
KOMBISCHOTT Ansicht 1- 67 x 40 cm
C-001/C-002/C-004,
feuerbeständig S90/ R90

Herstellen von kombinierten Wand- und Deckenabschottungen der Feuerwiderstandsklasse S 90 nach DIN
4102-9 bei möglicher gemeinsamer Durchführung von
Kabeln sowie brennbaren und nichtbrennbaren Rohren
gemäß aBG Z-19.53-2482.
Abschottung von Kabeldurchführungen für Öffnungsgröße
bis 0,10 m²

Mörtelschott Flamro Novasit Combi 90 od. glw.

angebotenes Fabrikat und Hersteller:
(Bietereinträge)

'..............................'

'..............................'

**2.4.1 Kombischott**
*** gemäß Ausführungsbeschreibung 27
STLB-Bau 2024-10 047
Kombinierte Brandschutzabschottung (Kombischott) mit
allgemeinem bauaufsichtlichen Prüfzeugnis/allgemeiner
bauaufsichtlicher Zulassung, Ausführung gemäß
Zeichnung.
Menge: 1,000 St

**Ausführungsbeschreibung 28 KOMBISCHOTT Ansicht 1- 52 x 25 cm**
*KOMBISCHOTT Ansicht 1- 52 x 25 cm*
KOMBISCHOTT Ansicht 1- 52 x 25 cm
C-007/C-008
feuerbeständig S90/ R90

Herstellen von kombinierten Wand- und Deckenabschottungen der Feuerwiderstandsklasse S 90 nach DIN
4102-9 bei möglicher gemeinsamer Durchführung von
Kabeln sowie brennbaren und nichtbrennbaren Rohren
gemäß aBG Z-19.53-2482.
Abschottung von Kabeldurchführungen für Öffnungsgröße
bis 0,10 m²

Mörtelschott Flamro Novasit Combi 90 od. glw.

angebotenes Fabrikat und Hersteller:
(Bietereinträge)

'..............................'

'..............................'

**2.4.2 Kombischott**
*** gemäß Ausführungsbeschreibung 28
STLB-Bau 2024-10 047
Kombinierte Brandschutzabschottung (Kombischott) mit
allgemeinem bauaufsichtlichen Prüfzeugnis/allgemeiner
bauaufsichtlicher Zulassung, Ausführung gemäß
Zeichnung.
Menge: 1,000 St

**Ausführungsbeschreibung 29 KOMBISCHOTT Ansicht 1- 86 x 35 cm**
*KOMBISCHOTT Ansicht 1- 86 x 35 cm*
KOMBISCHOTT Ansicht 1- 86 x 35 cm
C-010/ C-011/ C-012
feuerbeständig S90/ R90

Herstellen von kombinierten Wand- und Deckenabschottungen der Feuerwiderstandsklasse S 90 nach DIN
4102-9 bei möglicher gemeinsamer Durchführung von
Kabeln sowie brennbaren und nichtbrennbaren Rohren
gemäß aBG Z-19.53-2482.
Abschottung von Kabeldurchführungen für Öffnungsgröße
bis 0,10 m²

Mörtelschott Flamro Novasit Combi 90 od. glw.

angebotenes Fabrikat und Hersteller:
(Bietereinträge)

'..............................'

'..............................'

**2.4.3 Kombischott**
*** gemäß Ausführungsbeschreibung 29
STLB-Bau 2024-10 047
Kombinierte Brandschutzabschottung (Kombischott) mit
allgemeinem bauaufsichtlichen Prüfzeugnis/allgemeiner
bauaufsichtlicher Zulassung, Ausführung gemäß
Zeichnung.
Menge: 1,000 St

**Ausführungsbeschreibung 30 KOMBISCHOTT Ansicht 2- 86 x 50 cm**
*KOMBISCHOTT Ansicht 2- 86 x 50 cm*
KOMBISCHOTT Ansicht 2- 86 x 50 cm
C-059/ C-060
feuerbeständig S90/ R90

Herstellen von kombinierten Wand- und Deckenabschottungen der Feuerwiderstandsklasse S 90 nach DIN
4102-9 bei möglicher gemeinsamer Durchführung von
Kabeln sowie brennbaren und nichtbrennbaren Rohren
gemäß aBG Z-19.53-2482.
Abschottung von Kabeldurchführungen für Öffnungsgröße
bis 0,10 m²

Mörtelschott Flamro Novasit Combi 90 od. glw.

angebotenes Fabrikat und Hersteller:
(Bietereinträge)

'..............................'

'..............................'

**2.4.4 Kombischott**
*** gemäß Ausführungsbeschreibung 30
STLB-Bau 2024-10 047
Kombinierte Brandschutzabschottung (Kombischott) mit
allgemeinem bauaufsichtlichen Prüfzeugnis/allgemeiner
bauaufsichtlicher Zulassung, Ausführung gemäß
Zeichnung.
Menge: 1,000 St

**Ausführungsbeschreibung 31 KOMBISCHOTT Ansicht 2- 86 x 50 cm**
*KOMBISCHOTT Ansicht 2- 86 x 50 cm*
KOMBISCHOTT Ansicht 3- 103 x 85 cm
A-031/ A-032/ A-033/ A-034/ A-035/ A-036
feuerbestänig S90/ R90

Herstellen von kombinierten Wand- und Deckenabschottungen der Feuerwiderstandsklasse S 90 nach DIN
4102-9 bei möglicher gemeinsamer Durchführung von
Kabeln sowie brennbaren und nichtbrennbaren Rohren
gemäß aBG Z-19.53-2482.
Abschottung von Kabeldurchführungen für Öffnungsgröße
bis 0,10 m²

Mörtelschott Flamro Novasit Combi 90 od. glw.

angebotenes Fabrikat und Hersteller:
(Bietereinträge)

'..............................'

'..............................'

**2.4.5 Kombischott**
*** gemäß Ausführungsbeschreibung 31
STLB-Bau 2024-10 047
Kombinierte Brandschutzabschottung (Kombischott) mit
allgemeinem bauaufsichtlichen Prüfzeugnis/allgemeiner
bauaufsichtlicher Zulassung, Ausführung gemäß
Zeichnung.
Menge: 1,000 St

**2.4.6 Technische Bearbeitung Kombischott**
Technische Bearbeitung Kombischott
Bei Abweichung von der allgemeinen bauaufsichtlichen
Zulassung des angebotenen Produktes
für z.Bsp. die Abstände oder Belegung des
Kombischottes,
nimmt der Verarbeiter/ Fachunternehmer in Abstimmung
mit
dem Brandschutzplaner des Auftraggebers Kontakt zum
Hersteller auf und beantragt die Zustimmung zur
bestehenden
Einbausituation- als Abweichung.
Schriftverkehr und Fotos/ Skizzen sind dem AG digital
vor
Einbau für die die Abnahmebegehung zur Verfügung zu
stellen.
Der Brandschutzplaner des AG nimmt die Abstimmungen mit
dem Prüfing. für Brandschutz vor.

Abrechungsbezug: je beantragter Zustimmung
Menge: 4,000 St
